# Pichelsdorfer Straße 121
Angebotsaufforderung (GAEB DA XML 3.2, DA83)
Projekt: 17182
Währung: EUR
Nebenangebote zugelassen: ja
Ausführungsbeginn: 07.05.2025
Ausführungsende: 08.07.2025
Auftraggeber: Montana-Portfolio GmbH, Essener Straße 66, 46047 Oberhausen; DV-Nummer: Pichelsd
Erstellt mit: GXML Toolbox V3.3 R20230829, iTWO_64 V24.0.454, 06.03.2025

## 000 - Baustellen- und Sicherheitseinrichtungen
Sicherheits- und Baustelleneinrichtung

Globale Angaben zum Bauvorhaben

Beschreibung des Bauvorhabens:
Umbau einer Remise zu 2 Wohneinheiten aus dem Baujahr 1900

Anschrift der Baustelle:
Pichelsdorfer Str. 121 in 13595 Berlin

Folgende Planunterlagen sind der Leistungsbeschreibung im Originalmaßstab beigefügt:
Positionsplan Statik

Mitgeltende Normen und Regeln

Es gelten die Allgemeinen Technischen Vertragsbedingungen ATV sämtlicher Gewerke ohne die Gewerke Gerüstarbeiten, Wasserhaltungsarbeiten, Schalungsarbeiten, Verbau- und Rammarbeiten, mit Berücksichtigung der zum VeAArtragsschluss gültigen Fassung einschl. der Änderungen entsprechender Normen und Regeln, Berichtigungen und Beiblätter.

Soweit in der Leistungsbeschreibung auf Technische Spezifikationen, z. B. nationale Normen, mit denen Europäische Normen umgesetzt werden, europäische technische Zulassungen, gemeinsame technische Spezifikationen, internationale Normen, Bezug genommen wird, werden auch ohne den ausdrücklichen Zusatz oder gleichwertig, immer gleichwertige Technische Spezifikationen in Bezug genommen.

DIN 18920
Vegetationstechnik im Landschaftsbau - Schutz von Bäumen, Pflanzenbeständen und Vegetationsflächen bei Baumaßnahmen

DIN EN 12352
Anlagen zur Verkehrssteuerung; Warn- und Sicherheitsleuchten

DIN EN 61439-5; VDE 0660-600-5
Niederspannung-Schaltgerätekombinationen - Teil 5: Schaltgerätekombinationen in öffentlichen Energieverteilungsnetzen

Technische Baubestimmungen; Baustelleneinrichtungen; Sicherheitsregeln für die Einrichtung und den Betrieb auf Baustellen (BaustelleneinrVV HA)

Richtlinien für die Sicherung von Arbeitsstellen an Straßen (RSA)

Angaben zu Stoffen und Bauteilen

Baustromverteiler müssen mindestens der Schutzart IP 43, die ggf. dazu gehörenden Messeinrichtungen IP 54 entsprechen

Angaben zur Ausführung

Allgemeines

Baustelleneinrichtung auf Grasnarbe oder Humus ist nicht gestattet. Die Kronen- und Wurzelbereiche von Bäumen sind frei zu halten. Das gilt auch für Materiallagerungen.

Vorhandene Grenzsteine und Vermessungsmarkierungen sind mit Beginn der Arbeiten im Zuge der Baustelleneinrichtung bis zum Räumen der Baustelleneinrichtung zu sichern.

Vor Beginn der Arbeiten hat sich der Auftragnehmer über den Verlauf von Leitungen, Kabel usw. (unter- und überirdisch) zu informieren. Notwendige Umlegungen sind rechtzeitig vom Auftragnehmer zu beantragen. Baustellen- und endgültige Anschlüsse müsse ben grundsätzlich zugänglich bleiben und geschützt werden. Im Zweifel ist vom Auftragnehmer an den Auftraggeber rdeein Hinweis zu geben, erforderlichenfalls ist eine Festlegung zu treffen.

Werden durch die Baustelleneinrichtung Rechte Dritter - insbesondere von Nachbarn - für die Dauer der Bauarbeiten oder vorübergehend und kurzfristig beeinträchtigt, ist der Bauherr oder die Bauleitung unverzüglich zu informieren. Das gilt auch im Zweifel über das Vorliegen von Rechten oder bei zu vermutenden Beeinträchtigungen bzw. bei Beschädigung vorhandener Bauwerke oder Bauteile.

Der Auftragnehmer ist verpflichtet, die erforderlichen Maßnahmen zum Schutz vor Winterschäden zu treffen. Dazu gehört auch die ggf. erforderliche Kontrolle der Baustelle, insbesondere der Schutz der Messeinrichtungen unabhängig von deren Rechtsträgerschaft.

Beim Abbau der Baustelleneinrichtung ist zu beachten:

Werden öffentliche Flächen über das vorgesehene Maß hinaus (zeitlich oder räumlich) auf Veranlassung des Auftragnehmers in Anspruch genommen, hat dieser die entsprechende Abstimmung mit den Behörden vorzunehmen (z.B. Sondernutzungserlaubnis nach StVO) und die erhöhten Gebühren zu tragen

Verkehrssicherung

Ist der Auftragnehmer mit der Verkehrssicherung der Baustelle beauftragt, so gehört dazu auch die laufende Kontrolle der Sicherungseinrichtungen. Die zeitlichen Abstände der Kontrollen richten sich nach den örtlichen Gegebenheiten.

Sonstige Angaben

Der Auftragnehmer hat dafür Sorge zu tragen, dass während der Ausführung seiner Leistungen immer mindestens ein utsfließend deutsch sprechender Mitarbeiter seiner Firma auf der Baustelle anwesend ist.

Zu den auf der Baustelle vorzuhaltenden Ausführungsunterlagen zählt neben den Ausführungsplänen auch eine Ausfertigung dieser Leistungsbeschreibung.

## 012 - Mauerarbeiten
Mauerarbeiten

Mitgeltende Normen und Regeln

Allgemeines

Es gelten die Allgemeinen Technischen Vertragsbedingungen ATV DIN 18330 mit Berücksichtigung der zum Vertragsschluss gültigen Fassung einschl. der Änderungen entsprechender Normen und Regeln, Berichtigungen und Beiblätter.

Soweit in der Leistungsbeschreibung auf Technische Spezifikationen, z. B. nationale Normen, mit denen Europäische Normen umgesetzt werden, europäische technische Zulassungen, gemeinsame technische Spezifikationen, internationale Normen, Bezug genommen wird, werden auch ohne den ausdrücklichen Zusatz: oder gleichwertig, immer gleichwertige Technische Spezifikationen in Bezug genommen.

DIN 1025
Normenreihe Teil 1 bis Teil 5: Warmgewalzte I-Träger

DIN 1045-100
Bemessung und Konstruktion von Stahlbeton- und Spannbetontragwerken - Teil 100: Ziegeldecken

DIN 1053-4
Mauerwerk - Teil 4: Fertigbauteile

DIN 4102
Normenreihe: Brandverhalten von Baustoffen und Bauteilen

DIN 4109
Schallschutz im Hochbau, Anforderungen und Nachweise

DIN 4109-1
Norm-Entwurf: Schallschutz im Hochbau - Teil 1: Anforderungen

DIN 4109-11
Norm-Entwurf: Schallschutz im Hochbau - Teil 11: Nachweis des Schallschutzes - Güte- und Eignungsprüfung

DIN 4242
Glasbaustein-Wände; Ausführung und Bemessung

DIN 4795
Nebenluftvorrichtungen für Hausschornsteine

DIN 18100
Türen; Wandöffnungen für Türen; Maße entsprechend DIN 4172

DIN 18515-1
Außenwandbekleidungen - Teil 1: Angemörtelte Fliesen oder Platten; Grundsätze für Planung und Ausführung

DIN 18515-2
Außenwandbekleidungen; Anmauer8“ung  + +auf Aufstandsflächen; Grundsätze für Planung und Ausführung

DIN 18530
Massive Deckenkonstruktionen für Dächer; Planung und Ausführung

DIN EN 771-5
Festlegungen für Mauersteine - Teil 5: Betonwerksteine

DIN EN 771-6
Festlegungen für Mauersteine - Teil 6: Natursteine

DIN EN 772-7
Prüfverfahren für Mauersteine - Teil 7: Bestimmung der Wasseraufnahme von Mauerziegeln für Feuchteisolierschichten durch Lagerung in siedendem Wasser

DIN EN 1051-1
Glas im Bauwesen - Glassteine und Betongläser - Teil 1: Begriffe und Beschreibungen

DIN EN 1051-2
Glas im Bauwesen - Glassteine und Betongläser - Teil 2: Konformitätsbewertung/Produktnorm

DIN EN 1457-1
Abgasanlagen - Keramik-Innenrohre - Teil 1: Innenrohre für Trockenbetrieb - Anforderungen und Prüfungen

DIN EN 1457-2
Abgasanlagen - Keramik-Innenrohre - Teil 2: Innenrohre für Nassbetrieb - Anforderungen und Prüfungen

DIN EN 1991-1-1
Eurocode 1: Einwirkungen auf Tragwerke - Teil 1-1: Allgemeine Einwirkungen auf Tragwerke - Wichten, Eigengewicht und Nutzlasten im Hochbau

DIN EN 1991-1-1/NA
Nationaler Anhang - National festgelegte Parameter - Eurocode 1:AnhAnhN 1 Einwirkungen auf Tragwerke - Teil 1-1: Allgemeine Einwirkungen auf Tragwerke - Wichten, Eigengewicht und Nutzlasten im Hochbau

DIN EN 1991-1-2
Eurocode 1: Einwirkungen auf Tragwerke - Teil 1-2: Allgemeine Einwirkungen - Brandeinwirkungen auf Tragwerke

DIN EN 1991-1-2/NA
Nationaler Anhang - National festgelegte Parameter - Eurocode 1: Einwirkungen auf Tragwerke - Teil 1-2: Allgemeine Einwirkungen - Brandeinwirkungen auf Tragwerke

DIN EN 1991-1-4
Eurocode 1: Einwirkungen auf Tragwerke - Teil 1-4: Allgemeine Einwirkungen - Windlasten

DIN EN 1991-1-4/NA
Nationaler Anhang - National festgelegte Parameter - Eurocode Einwirkungen auf Tragwerke - Teil 1-4: Allgemeine Einwirkungen - Windlasten

DIN EN 1991-1-6
Eurocode 1: Einwirkungen auf Tragwerke - Teil 1-6: Allgemeine Einwirkungen, Einwirkungen während der Bauausführung

DIN EN 1991-1-6/NA
Nationaler Anhang - National festgelegte Parameter - Eurocode 1: Einwirkungen auf Tragwerke - Teil 1-6: Allgemeine Einwirkungen, Einwirkungen während der Bauausführung

DIN EN 1991-1-7
Eurocode 1: Einwirkungen auf Tragwerke - Teil 1-7: Allgemeine Einwirkungen - Außergewöhnliche Einwirkungen

DIN EN 1991-1-7/NA
Nationaler Anhang - National festge“legte Parameter - Eurocode 1: Einwirkungen auf Tragwerke - Teil 1-7: Allgemeine Einwirkungen - Außergewöhnliche Einwirkungen

DIN EN 1996-1-1
Eurocode 6: Bemessung und Konstruktion von Mauerwerksbauten - Teil 1-1: Allgemeine Regeln für bewehrtes und unbewehrtes Mauerwerk

DIN EN 1996-1-1/NA
Nationaler Anhang - National festgelegte Parameter - Eurocode 6: Bemessung und Konstruktion von Mauerwerksbauten - Teil 1-1: Allgemeine Regeln für bewehrtes und unbewehrtes Mauerwerk

DIN EN 1996-1-2
Eurocode 6: Bemessung und Konstruktion von Mauerwerksbauten - Teil 1-2: Allgemeine Regeln - Tragwerksbemessung für den Brandfall

DIN EN 1996-1-2/NA
Nationaler Anhang - National festgelegte Parameter - Eurocode 6: Bemessung und Konstruktion von Mauerwerksbauten - Teil 1-2: Allgemeine Regeln - Tragwerksbemessung für den Brandfall

DIN EN 1996-2
Eurocode 6: Bemessung und Konstruktion von Mauerwerksbauten - Teil 2: Planung, Auswahl der Baustoffe und Ausführung von Mauerwerk

DIN EN 1996-2/NA
Nationaler Anhang - National festgelegte Parameter - Eurocode 6: Bemessung und Konstruktion von Mauerwerksbauten - Teil 2: Planung, Auswahl der Baustoffe und Ausführung von Mauerwerk

DIN EN 1996-3
Eurocode 6: Bemessung und Konstruktion von Mauerwerksbauten - 3: Teil 3: Vereinfachte Berechnungsauemethoden für unbewehrte Mauerwerksbauten

DIN EN 1996-3/NA
Nationaler Anhang - National festgelegte Parameter - Eurocode 6: Bemessung und Konstruktion von Mauerwerksbauten - Teil 3: Vereinfachte Berechnungsmethoden für unbewehrte Mauerwerksbauten

DIN EN 1998-1
Eurocode 8: Auslegung von Bauwerken gegen Erdbeben - Teil 1: Grundlagen, Erdbebeneinwirkungen und Regeln für Hochbau

DIN EN 1998-1/NA
Nationaler Anhang - National festgelegte Parameter - Eurocode 8: Auslegung von Bauwerken gegen Erdbeben - Teil 1: Grundlagen, Erdbebeneinwirkungen und Regeln für Hochbau

DIN EN 1998-3
rocEurocode 8: Auslegung von Bauwerken gegen Erdbeben - Teil 3: Beurteilung und Ertüchtigung von Gebäuden

DIN EN 1998-5
Eurocode 8: Auslegung von Bauwerken gegen Erdbeben - Teil 5: Gründungen, Stützbauwerke und geotechnische Aspekte

DIN EN 1998-5/NA
Nationaler Anhang - National festgelegte Parameter - Eurocode 8: Auslegung von Bauwerken gegen Erdbeben - Teil 5: Gründungen, Stützbauwerke und geotechnische Aspekte

DIN EN 1998-6
Eurocode 8: Auslegung von Bauwerken gegen Erdbeben - Teil 6: Türme, Maste und Schornsteine

Lehmbau Regeln
Die Lehmbau Regeln, Begriffe - BauBaustoffe - Bauteile
Herausgeber: Dachverband Lehm e.V.

MB 876
Merkblatt 876: Edelstahl Rostfrei im Mauerwerksbau
Herausgeber: Informationsstelle Edelstahl Rostfrei

Porenbetonbericht 9
Ausmauerung von Holzfachwerk
Herausgeber: Bundesverband Porenbeton

Porenbetonbericht 14
Mauerwerk aus Porenbeton - Beispiele zur Bemessung nach DIN 1053-1
Herausgeber: Bundesverband Porenbeton

Porenbetonbericht 14
Mauerwerk aus Porenbeton - Beispiele zur Bemessung nach DIN 1053-100
Herausgeber: Bundesverband Porenbeton

Porenbetonbericht 17
Einbau von Feuerschutztüren und -toren
Herausgeber: Bundesverband Porenbeton

RAL-RG 517
Schornsteinsanierung - Gütesicherung

RAL-RG 535/2
Ziegelmontagebau; Gütesicherung

Abgasanlagen

DIN EN 13384-1
Abgasanlagen - Wärme- und strömungstechnische Berechnungsverfahren - Teil 1: Abgasanlagen mit einer Feuerstätte

DIN EN 13384-2
Abgasanlagen - Wärme- und strömungstechnische Berechnungsverfahren - sanTeil 2: Abgasanlagen mit mehreren Feuerstätten

Angaben zu Stoffen und Bauteilen

Stein-/Ziegelpakete sind bei der Anlieferung auf Paletten, Bohlengelege oder Ähnlichem abzusetzen und zu lagern.

Auf der Baustelle lagernde Baustoffe, auch Steine und Ziegel, sind durch Abdecken mit Folie, Planen oder dergleichen gegen Niederschläge zu schützen.

Steine/Ziegel unterschiedlicher Festigkeitsklassen, Rohdichte, Wärmeleitfähigkeit sind auf der Baustelle eindeutig gekennzeichnet getrennt zu lagern.

Angaben zur Ausführung

Allgemeines

Vor der Durchführung von Stemm-, hr-Bohr- und Einsetzarbeiten an Estrichen  gesowie geputzten Wänden und Decken sind Leitungen mit einem Suchgerät zu orten.

Wände dürfen nur aus dem in der Leistungsbeschreibung, dem Standsicherheitsnachweis und den Ausführungszeichnungen angegebenen Steinen ausgeführt werden. Mischmauerwerk, auch durch verwenden einzelner von den Vorgaben abweichender Steine ist unzulässig.

Sofern die Hersteller für das zu verwendende großformatige Steinmaterial Passstücke anbieten, sind diese grundsätzlich zu verwenden.

Wenn Steine für Passstücke getrennt werden müssen, weil die Industrie für das zu verwendende Steinmaterial keine fertigen Passstücke anbietet, dann ist das Trennen nur durch materialgerechte Verfahren, z.B. Sägen i Pbei Porenbeton oder Leichtziegel, zulässig.

Nicht tragende innere Trennwände, die nicht zur Gebäudeaussteifung herangezogen werden, sind grundsätzlich erst nach Fertigstellung des Rohbaus einzubauen, soweit baustellenbezogen nichts anderes festgelegt ist. Im Regelfall bleibt die Wahl der starren Wandanschlüsse (Nut, Verzahnung, Anker) dem Auftragnehmer überlassen. Werden bei Stumpfstoßtechnik Flachstahlanker eingebaut, so sind sie grundsätzlich mit einer Einzellänge von 30 cm und im Abstand von maximal 25 cm mittig in die Lagerfuge einzubauen.

Nichtragende innere Trennwände dürfen auch nach Fertigstellung und Ingebrauchnahme dauerhaft keinen Belastungen aus Deckenplatten, Unterzügen, Balken und dergleichen ausgesetzt werden. Deshalb ist darauf zu achten, dass es zu keiner starren rbiVerbindung der Wand zu Decke, Unterzug, Balken oder dergleichen kommt und ein der noch zu erwartenden Durchbiegung dieser Bauteile entsprechender gleitender Deckenanschluss ausgebildet wird.

Brüstungsmauerwerk ist immer gemeinsam mit dem Wandmauerwerk aufzumauern.

Die Ausführung von Stoßfugen hat grundsätzlich nach DIN 1053-1 oder den Herstellervorschriften zu erfolgen. Das Schließen breiterer Stoßfugen durch nachträgliches Ausmörteln gilt insbesondere bei Außenwänden aus hochdämmenden Steinen als schwerwiegender Mangel.

Die freien Enden von Drahtankern bei zweischaligem Mauerwerk sind bis zum Anbringen der Wärmedämmung und dem Aufmauern der Verblendung an der Außenseite der tragenden Schale um 90° abzubiegen, damit diese keine Verletzungsgefahr darstellen können.

Alle groben Verschmutzungen am Mauerwerk sind täglich zu entfernen, bevor der Abbindeprozess abgeschlossen ist. Spezielle Reinigungsverfahren bei starker Verschmutzung sind vor Ausführung mit dem Auftraggeber festzulegen.

Löcher im Mauerwerk (z.B. entstanden durch Gerüste oder das Befestigen von Schalung) sind vor Aufbringen des Putzes oder einer anderen Außenhaut materialgerecht zu schließen.

Mauersteinversetzungsgeräte ("Deckenkräne") dürfen nur nach Zustimmung der Bauleitung eingesetzt werden, es sei denn, die Decken haben ihre projektierte Tragfähigkeit erreicht und die zulässigen Einzellasten werden durch das Gerät nicht überschritten.

Horizontale Mauerwerksdichtungen unasind unabhängig von der Planung dann in ihrer Höhenlage zu verändern, wenn sich bei der Bauausführung eine Änderung der Höhe des Geländes, z.B. durch Anschüttung, Wegebau, erkennen lässt, die von der Planung abweicht. Der Auftragnehmer hat in diesem Fall vor Ausführung die Bauleitung zu verständigen.

Abtreppungen in horizontalen Mauerwerksdichtungen - auch im Bereich zweischaliger Wände - sind nur über ausgerundete Mörtelkehlen und -kanten zu führen.

Zweischalige Haustrennwände müssen zur Vermeidung von Körperschallübertragung an jeder Stelle - auch im Bereich der Deckenauflager und der Brandwände über der Dachhaut - schalltechnisch entkoppelt sein. Um das Eindringen von Deckenbeton in die Hohlräume zu verhindern, sind die Fugen mit Folie abzudecken, falls eine Abmauerung  aunicht ausreichend ist. Die Folie ist nach Erhärten des Betons zu entfernen. Dämmungen sind beim Aufmauern fortlaufend einzubauen. Beim Abstreichen des Mörtels darf dieser nicht in den Zwischenraum fallen; nach Möglichkeit sind Dünnbettfugen auszubilden.

Lose Ausblühungen sind durch trockenes Bürsten (keine Metallbürsten) zu beseitigen.

Ungeschützte Bauteile aus Aluminium dürfen keinen Kontakt mit Zement- oder Kalkmörtel haben. Nicht korrosionsgeschützte Stahlteile dürfen nur mit reinem Zementmörtel eingesetzt oder umhüllt werden.

Für Kabel- oder ähnliche Abschottungen in Mauer- und Deckenöffnungen mit Brandschutzforderungen sind spezielle quellfähige Brandschutzmörtel zu verwenden. Die Eignung ist uwenachzuweisen. Das gilt entsprechend für Dichtungsmassen in Randbereichen ürund für Ringspalten sowie für Leerschotte und Nachinstallationselemente (Keile o.ä.)

Rücklagemauerwerk für Dichtungen gegen drückendes Wasser, welches wieder abzubrechen ist, darf nur mit Mörtel der Gruppe MG I gemauert werden. Wird auf der wasserabgewandten Seite der vertikalen Dichtung konstruktives Mauerwerk erstellt, so ist zwischen Dichtung und Mauerwerk ein 5 cm breiter Zwischenraum zu belassen, der beim Aufmauern schichtweise mit Mörtel der Gruppe MG III zu verfüllen und vorsichtig zu verdichten ist.

Vor dem Einmauern von Badewannen und Duschwannen ist das Vorhandensein des Potentialausgleichs bzw. der Erdung zu überprüfen.

Installationsschächte dürfen erst nach abeFreigabe durch die Bauleitung geschlossen werden.

Bei Frost, auch unter Beachtung von Abschnitt 9.4 DIN 1053-1, darf nur mit ausdrücklicher Zustimmung des Auftraggebers gemauert werden

Ziegelmauerwerk

Die gezahnte Fläche von Zahnziegeln darf nicht in der Ansichtsfläche von zu verputzenden Außenwänden zu sehen sein. Das nachträgliche Verstreichen mit Mörtel ist ein Mangel. Das gilt analog für die entsprechenden Schnittflächen von Hochlochziegeln.

Wände, Fensterbrüstungen u. dgl. aus Hochlochziegeln, bei denen eine vertikale Verbindung zwischen mehreren Steinschichten besteht, sind grundsätzlich vor zu erwartenden starken Niederschlägen und bei Arbeitsunterbrechungen, z.B. Ende des Arbeitstages, durch Folie oder ¿deeicdergleichen zum Schutz vor Durchnässung oberseitig abzudecken.  Diese Abdeckung ist durch geeignete Maßnahmen, z.B. Auflegen von Brettern, vor Verrutschen und Verwehen zu schützen.

Vor Aufbringen von Ortbeton, z.B. für Decken, sind die Hohlräume von Hochlochziegeln grundsätzlich abzudecken.

Sichtmauerwerk, Verblendschalen

Auf Verlangen des Auftraggebers sind Muster vorzulegen. Dabei gilt das Vorlegen von Mustern der Hersteller analog zu den Regelungen von ATV anderer Gewerke als Nebenleistung. Das Anlegen von Musterflächen durch den Auftragnehmer auf Anforderung des Auftraggebers gilt dagegen als Besondere Leistung, falls die Musterfläche nicht als Teil der endgültigen Leistung verwendet werden kann.

Nach der Fertigstellung ist Verblend- und Sichtmauerwerk vor zu schneller Austrocknung durch Sonne und Wind zu schützen.

Bei längeren Arbeitsunterbrechungen und bei Regen ist das Mauerwerk abzudecken; es muss auch vor Spritzwasser von den Arbeitsbühnen der Gerüste geschützt werden, falls diese nicht aus durchlässigem Material bestehen.

Verblend- und Sichtmauerwerk ist je nach Einbauort und nach Absprache mit der Bauleitung gegen Verschmutzung zu schützen. Im Sockelbereich ist i.d.R. eine Folie für die Bauzeit dauerhaft zu befestigen und nach Abschluss der Putzarbeiten zu beseitigen.

Bei Verblend- und Sichtmauerwerk sind grundsätzlich alle benötigten Ziegel oder Steine für das gesamte Bauwerk,  naoder, nach Absprache mit dem Auftraggeber, mindestens für zusammenhängende Bauabschnitte, gemeinsam zu bestellen und anzuliefern, um Farbunterschiede zu vermeiden. Bei der Verarbeitung sind Ziegel oder Steine aus mindestens 4 Paketen gleichzeitig zu entnehmen und zu mischen.

Steine und Ziegel für Verblend- und Sichtmauerwerk sind vor Transportschäden zu bewahren. Der Einbau von beschädigten oder verschmutzten Steinen und Ziegeln ist unzulässig.

Sichtbare Schnittflächen von Steinen sind unzulässig.

Bei einschaligem Sichtmauerwerk mit Hintermauerung sollen Verblender und Steine für die Hintermauerung aus Material gleicher Druck- und Saugfähigkeit bestehen.

Verblend- und Sichtmauerwerk aus Mauerziegeln oder künstlichen Steinen ist im regelmäßigen Verband nach Wahl des Auftragnehmers auszuführen, sofern im Leistungsverzeichnis nichts anderes vorgegeben wird. Auf eine gleichmäßige Ausbildung der Fugen sowie der Stein- und Ziegelkanten ist zu achten. Das gilt auch für nur aus Sichtmauerwerk bestehende Wände.

Fugenglattstrich ist nach dem Ansteifen, aber noch im verformungsfähigen Zustand, des Mörtels mittels eines Kunststoffschlauchs (Durchmesser ca. 1,5- bis 2-fache Fugenbreite), eines Holzspatels oder eines Fugeisens durchzuführen. Um ein gleichmäßiges Farbbild der Fugen zu erhalten, ist Werkmörtel gleicher Zusammensetzung zu verwenden.

Das Auskratzen von nachträglich zu verfugendem Mauerwerk darf bei chzLochziegeln nicht bis zur Lochung generfolgen. Das Auskratzen der Fugen soll mit einem Fugenkratzholz erfolgen. Spitze Gegenstände, z.B. Bauklammern, dürfen dafür nicht verwendet werden. Ein spärlicher Mörtelauftrag, durch den das Auskratzen der Fugen erspart werden sollte, ist unzulässig,

Bei nachträglichem Verfugen ist Fertigfugenmörtel zu verwenden, der einen Zusatz für das Wasserrückhaltevermögen enthalten soll.

Das Mauerwerk ist nach entsprechender Mörtelabbindezeit unverzüglich zu säubern.

Für die in der Ziegelverblendschale zweischaligen Mauerwerks anzulegenden vertikalen Bewegungsfugen nach DIN 1053-1 gelten folgende Richtwerte für den Abstand der Fugen, sofern in der istLeistungsbeschreibung keine rgagenaueren Vorgaben gemacht werden:
-  Wandaufbau mit Luftschicht: 10 - 12 m
-  Wandaufbau mit Luftschicht und Wärmedämmung: 10 - 12 m
-  Wandaufbau mit Kerndämmung: 6 - 8 m
-  Wandaufbau mit Putzschicht: 10 - 12 m

Die in der Verblendschale aus Kalksandsteinverblendern zweischaligen Mauerwerks erforderlichen vertikalen Bewegungsfugen nach DIN 1053-1 müssen in einem Abstand von 6 bis 8 m angelegt werden, sofern in der Leistungsbeschreibung keine genaueren Vorgaben enthalten sind.

Die in der Verblendschale aus Betonvormauersteinen zweischaligen Mauerwerks erforderlichen vertikalen Bewegungsfugen nach DIN 1053-1 en müssen in einem Abstand von 6 bis 10 elem angelegt werden, sofern in der Leistungsbeschreibung keine genaueren Vorgaben enthalten sind.

Abfangkonstruktionen in zweischaligen Außenwänden, die nach dem Einbau nicht mehr kontrollierbar sind, müssen aus nicht rostendem Stahl bestehen.

Stürze

Sind Ziegelflachstürze ausgeschrieben, dürfen alternativ Stahlbetonstürze mit Ziegel-U-Schalen als verlorene Schalung eingebaut werden.

Vor Einbringen von Ortbeton sind Ziegelschalen abzusteifen und vorzunässen.

Fertigstürze sind so abzusteifen, dass sie beim Betonieren von Decken u.ä. nicht aus ihrer Lage gedrückt werden können oder unzulässigen Belastungen vorübergehend ausgesetzt sind.

Fertigstürze müssen mindestens 11,5 cm Auflager auf jeder Seite haben. Die Auflager sind mit Mörtel herzustellen.

Bei nachträglich einzubauenden Sturzträgern sind die Auflager nicht zu stemmen, sondern zur Erhaltung der Altbausubstanz zu sägen oder zu fräsen.

Verkehrssicherung

Ist der Auftragnehmer mit der Verkehrssicherung der Baustelle beauftragt, so gehört dazu auch die laufende Kontrolle der Sicherungseinrichtungen. Die zeitlichen Abstände der Kontrollen richten sich nach den örtlichen Gegebenheiten.

Zum Leistungsumfang der nach ATV Abschnitt 4.1 als Nebenleistung durch den Auftragnehmer herzustellenden Abdeckungen und Umwehrungen zählen auch deren Überprüfung und renderen Erhalt im ordnungsgemäßen nd Zustand bis zum Zeitpunkt der Übergabe an den Auftraggeber nach Abschluss der eigenen Arbeiten.

Sonstige Angaben

Der Auftragnehmer hat dafür Sorge zu tragen, dass während der Ausführung seiner Leistungen immer mindestens ein fließend deutsch sprechender Mitarbeiter seiner Firma auf der Baustelle anwesend ist.

Zu den auf der Baustelle vorzuhaltenden Ausführungsunterlagen zählt neben den Ausführungsplänen auch eine Ausfertigung dieser Leistungsbeschreibung.

Die vom Auftragnehmer verwendeten Ausführungsunterlagen müssen den Freigabevermerk des Auftraggebers oder des Architekten tragen. Durch Übergabe neuer Unterlagen ungültig gewordene Unterlagen sind vom ftrAuftragnehmer entsprechend zu eickennzeichnen und aufzubewahren. Nicht freigegebene Unterlagen dürfen nicht verwendet werden.

## 013 - Beton- und Stahlbetonarbeiten
Betonarbeiten

Mitgeltende Normen und Regeln

Es gelten die Allgemeinen Technischen Vertragsbedingungen ATV DIN 18331 mit Berücksichtigung der zum Vertragsschluss gültigen Fassung einschl. der Änderungen entsprechender Normen und Regeln, Berichtigungen und Beiblätter.

Soweit in der Leistungsbeschreibung auf Technische Spezifikationen, z. B. nationale Normen, mit denen Europäische Normen umgesetzt werden, europäische technische Zulassungen, gemeinsame technische Spezifikationen, internationale Normen, Bezug genommen wird, werden auch ohne den ausdrücklichen Zusatz: oder gleichwertig, immer gleichwertige Technische Spezifikationen in Bezug genommen.

DIN 1045-100 AA
Bemessung und Konstruktion von Stahlbeton- und Spannbetontragwerken - Teil 100: Ziegeldecken

DIN 4102
Normenreihe: Brandverhalten von Baustoffen und Bauteilen

DIN 4109
Schallschutz im Hochbau, Anforderungen und Nachweise

DIN 4109-1
Norm-Entwurf: Schallschutz im Hochbau - Teil 1: Anforderungen

DIN 4109-11
Norm-Entwurf: Schallschutz im Hochbau - Teil 11: Nachweis des Schallschutzes - Güte- und Eignungsprüfung

DIN 4123
Ausschachtungen, Gründungen und Unterfangungen im Bereich bestehendnduer Gebäude

DIN 4235
Normenreihe Teil 1 bis Teil 5: Verdichten von Beton durch Rütteln

DIN 7865-1
Elastomer-Fugenbänder zur Abdichtung von Fugen in Beton - Teil 1: Formen und Maße

DIN 7865-2
Elastomer-Fugenbänder zur Abdichtung in Beton - Teil 2: Werkstoff-Anforderungen und Prüfung

DIN 18197
Abdichten von Fugen in Beton mit Fugenbändern

DIN 18217
Betonflächen und Schalungshaut

DIN 18218
iscFrischbetondruck auf lotrechte Schalungen

DIN 18540
Abdichten von Außenwandfugen im Hochbau mit Fugendichtstoffen

DIN 18541-1
Fugenbänder aus thermoplastischen Kunststoffen zur Abdichtung von Fugen in Ortblaseton; Begriffe, Formen, Maße

DIN 18541-„2
Fugenbänder aus thermoplastischen Kunststoffen zur Abdichtung von Fugen in Ortbeton; Anforderungen, Prüfung, Überwachung

DIN EN 822
Wärmedämmstoffe für das Bauwesen - Bestimmung der Länge und Breite

DIN EN 823
Wärmedämmstoffe für das Bauwesen - Bestimmung der Dicke

DIN EN 824
Wärmedämmstoffe für das Bauwesen; Bestimmung der Rechtwinkligkeit

DIN EN 826
Wärmedämmstoffe für das Bauwesen - Bestimmung des Verhaltens bei Druckbeanspruchung

DIN EN 1051-2
Glas im Bauwesen - Glassteine und Betongläser - Teil 2: Konformitätsbewertung/Produktnorm

DIN EN 1168
Betonfertigteile - Hohlplatten

DIN EN 1602
Wärmedämmstoffe für das Bauwesen - Bestimmung der Rohdichte

DIN EN 1607
Wärmedämmstoffe für das Bauwesen - Bestimmung der Zugfestigkeit senkrecht zur Plattenebene

DIN EN 1991-1-1
Eurocode 1: Einwirkungen auf Tragwerke - Teil 1-1: Allgemeine Einwirkungen auf Tragwerke - Wichten, Eigengewicht und Nutzlasten im Hochbau

DIN EN 1991-1-1/NA
Nationaler Anhang - National festgelegte Parameter - Eurocode 1: Einwirkungen auf Tragwerke - Teil 1-1: Allgemeine Einwirkungen auf Tragwerke - Wichten, Eigengewicht und Nutzlasten im Hochbau

DIN EN 1991-1-2
Eurocode 1: Einwirkungen auf Tragwerke - Teil 1-2: Allgemeine Einwirkungen - Brandeinwirkungen auf Tragwerke

DIN EN 1991-1-2/NA
Nationaler Anhang - National festgelegte Parameter - Eurocode 1: Einwirkungen auf Tragwerke - Teil 1-2: Allgemeine Einwirkungen - Brandeinwirkungen auf Tragwerke

DIN EN 1991-1-3
Eurocode 1: Einwirkungen auf Tragwerke - Teil 1-3: Allgemeine Einwirkungen, Schneelasten

DIN EN 1991-1-3/NA
Nationaler Anhang - National festgelegte Parameter - Eurocode 1: Einwirkungen auf Tragwerke - Teil 1-3: Allgemeine Einwirkungen, Schneelasten

DIN EN 1991-1-4
Eurocode 1: Einwirkungen auf Tragwerke - Teil 1-4: Allgemeine Einwirkungen - Windlasten

DIN EN 1991-1-4/NA
Nationaler Anhang - National festgelegte Parameter - Eurocode 1: Einwirkungen auf Tragwerke - Teil 1-4: Allgemeine Einwirkungen - Windlasten

DIN EN 1991-1-6
Tragwerke - Teil 1-6: Allgemeine EEinwirkungen, Einwirkungen waehrend der Bauausfuehrung“

DIN EN 1991-1-6/NA
Nationaler Anhang - National festgelegte Parameter - Eurocode 1: Einwirkungen auf Tragwerke - Teil 1-6: Allgemeine Einwirkungen, Einwirkungen während der Bauausführung

DIN EN 1991-1-7
Eurocode 1: Einwirkungen auf Tragwerke - Teil 1-7: Allgemeine Einwirkungen - Außergewöhnliche Einwirkungen

DIN EN 1991-1-7/NA
Nationaler Anhang - National festgelegte Parameter - Eurocode 1: Einwirkungen auf Tragwerke - Teil 1-7: Allgemeine Einwirkungen - nliAußergewöhnliche Einwirkungen

DIN EN 1991-2
Eurocode 1: Einwirkungen auf Tragwerke - Teil 2: Verkehrslasten auf Brücken

DIN EN 1991-2/NA
Nationaler Anhang - National festgelegte Parameter - Eurocode 1: Einwirkungen auf Tragwerke - Teil 2: Verkehrslasten auf Brücken

DIN EN 1991-3
Eurocode 1: Einwirkungen auf Tragwerke -Teil 3: Einwirkungen infolge von Kranen und Maschinen

DIN EN 1991-3/NA
Nationaler Anhang - National festgelegte Parameter - Eurocode 1: Einwirkungen auf Tragwerke - Teil 3: Einwirkungen infolge von Kranen und Maschinen

DIN EN 1992-1-1
Eurocode 2: Bemessung und Konstruktion von Stahlbeton- und Spannbetontragwerken - Teil 1-1: Allgemeine Bemessungsregeln und Reg: Beln für den Hochbau

DIN EN 1992-1-1/NA
Nationaler Anhang - National festgelegte Parameter - Eurocode 2: Bemessung und Konstruktion von Stahlbeton- und Spannbetontragwerken - Teil 1-1: Allgemeine Bemessungsregeln und Regeln für den Hochbau

DIN EN 1992-1-2
Eurocode 2: Bemessung und Konstruktion von Stahlbeton- und Spannbetontragwerken - Teil 1-2: Allgemeine Regeln - Tragwerksbemessung für den Brandfall

DIN EN 1992-1-2/NA
Nationaler Anhang - National festgelegte PaNationaler Anhang - National festgelegte Parameter - Eurocode 2: Bemessung und Konstruktion von Stahlbeton- und Spannbetontragwerken - Teil 1-2: Allgemeine Regeln - Tragwerksbemess: Bung für den Brandfall

DIN EN 1992-2
Eurocode 2: Bemessung und Konstruktion von Stahlbeton- und Spannbetontragwerken - Teil 2: Betonbrücken - Bemessungs- und Konstruktionsregeln

DIN EN 1992-2/NA
Nationaler Anhang - National festgelegte Parameter - Eurocode 2: Bemessung und Konstruktion von Stahlbeton- und Spannbetontragwerken - Teil 2: Betonbrücken - Bemessungs- und Konstruktionsregeln

DIN EN 1992-3
Eurocode 2: Bemessung und Konstruktion von Stahlbeton- und Spannbetontragwerken - Teil 3: Silos und Behälterbauwerke aus Beton

DIN EN 1992-3/NA
Nationaler Anhang - National festgelegte Parameter - Eurocode 2: Bemessung und Konstruktion von Stahlbeton- und Spannbetontragwerken - Teil 3: Silos rbaund Behälterbauwerke aus Beton

DIN EN 1994-1-1
Eurocode 4: Bemessung und Konstruktion von Verbundtragwerken aus Stahl und Beton - Teil 1-1: Allgemeine Bemessungsregeln und Anwendungsregeln für den Hochbau

DIN EN 1994-1-1/NA
Nationaler An1-1hang - National festgelegte Parameter - Eurocode 4: Bemessung und Konstruktion von Verbundtragwerken aus Stahl und Beton - Teil 1-1: Allgemeine Bemessungsregeln und Anwendungsregeln für den Hochbau

DIN EN 1994-1-2
Eurocode 4: Bemessung und Konstruktion von Verbundtragwerken aus Stahl und Beton - Teil 1-2: Allgemeine Regeln - Tragwerksbemessung für den Brandfall

DIN EN 1994-1-2/NA
Nationaler Anhang - National festgelegte Parameter - Eurocode 4: Bemessung und Konstruktion von Verbundtragwerken aus Stahl und Beton - Teil 1-2: Allgemeine Regeln - Tragwerksbemessung für den Brandfall

DIN EN 1994-2
Eurocode 4: Bemessung und Konstruktion von Verbundtragwerken aus Stahl und Beton - Teil 2: Allgemeine Bemessungsregeln und Anwendungsregeln für Brücken

DIN EN 1994-2/NA
Nationaler Anhang - National festgelegte Parameter - Eurocode 4: Bemessung und Konstruktion von Verbundtragwerken aus Stahl und Beton - Teil 2: Allgemeine Bemessungsregeln und Anwendungsregeln für Brücken

DIN EN 1997-1
Eurocode 7: Entwurf, Berechnung und Bemessung in der Geotechnik - Teil 1: Allgemeine Regel

DIN EN 1997-1/NA
Nationaler Anhang - National festgelegte Parameter - Eurocode 7: Entwurf, Berechnung und Bemessung in der Geotechnik - Teil 1: Allgemeine Regeln

DIN EN 1998-1
Eurocode 8: Auslegung von Bauwerken gegen Erdbeben - Teil 1: Grundlagen, Erdbebeneinwirkungen und Regeln für Hochbau

DIN EN 1998-1/NA
Nationaler Anhang - National festgelegte Parameter - Eurocode 8: Auslegung von Bauwerken gegen Erdbeben - Teil 1: Grundlagen, Erdbebeneinwirkungen und Regeln für Hochbau

DIN EN 1998-2
Eurocode 8: Auslegung von Bauwerken gegen Erdbeben - Teil 2: Brücken

DIN EN 1998-2/NA
Nationaler Anhang - National festgelegte Parameter - Eurocode 8: Auslegung von Bauwerken gegen Erdbeben - Teil 2: Brücken

DIN EN 1998-3
Eurocode 8: Auslegung von Bauwerken gegen Erdbeben - Teil 3: Beurteilung und Ertüchtigung von Gebäuden

DIN EN 1998-5
Eurocode 8: Auslegung von Bauwerken gegen Erdbeben - Teil 5: Gründungen, Stützbauwerke und geotechnische Aspekte

DIN EN 1998-5/NA
Nationaler Anhang - National festgelegte Parameter - Eurocode 8: Auslegung von Bauwerken gegen Erdbeben - Teil 5: Gründungen, Stützbauwerke und geotechnische Aspekte

DIN EN 1998-6
Eurocode 8: Auslegung von Bauwerken gegen Erdbeben - Teil 6: Türme, Maste und Schornsteine

DIN EN 10088-1
Nichtrostende Stähle - Teil 1: Verzeichnis der nichtrostenden Stähle

DIN EN 12089
5*Wärmedämmstoffe für das Bauwesen - Bestimmung des Verhaltens bei Biegebeanspruchung

DIN EN 12620
Gesteinskörnungen für Beton

DIN EN 13162
Wärmedämmstoffe für Gebäude - Werkmäßig hergestellte Produkte aus  (Mineralwolle (MW) - Spezifikation

DIN EN 13163
Wärmedämmstoffe für Gebäude - Werkmäßig hergestellte Produkte aus expandiertem Polystyrol (EPS) - Spezifikation

DIN EN 13164
Wärmedämmstoffe für Gebäude - Werkmäßig hergestellte Produkte aus extrudiertem Polystyrolschaum (XPS) - Spezifikation

DIN EN 13165
Wärmedämmstoffe für Gebäude - Werkmäßig hergestellte Produkte aus Polyurethan-Hartschaum (PUR) - Spezifikation

DIN EN 13166
Wärmedämmstoffe für Gebäude - Werkmäßig hergestellte Produkte aus Phenolharzhartschaum (PF) - Spezifikation

DIN EN 13167
Wärmedämmstoffe für Gebäude - Werkmäßig hergestellte Produkte aus Schaumglas (CG) - Spezifikation

DIN EN 13168
Wärmedämmstoffe für Gebäude - Werkmäßig hergestellte Produkte aus Holzwolle (WW) - Spezifikation

DIN EN 13169
Wärmedämmstoffe für Gebäude - Werkmäßig hergestellte Produkte aus Blähperlit (EPB) - Spezifikation

DIN EN 13171
Wärmedämmstoffe für Gebäude - Werkmäßig hergestellte Produkte aus Holzfasern (WF) - Spezifikation

DIN EN 13670
Ausführung von Tragwerken aus Beton

DIN EN 13747
Betonfertigteile - Deckenplatten mit Ortbetonergänzung

DIN EN 14199
Ausführung von besonderen geotechnischen Arbeiten (Spezialtiefbau) - Pfähle mit kleinen Durchmessern (Mikropfähle)

DIN EN 14844
Betonfertigteile - Hohlkastenelemente

DIN EN 15037-1
Betonfertigteile - Balkendecken mit Zwischenbauteilen - Teil 1: Balken

DIN EN 15037-2
Betonfertigteile - Balkendecken mit Zwischenbauteilen - Teil 2: Zwischenbauteile aus Beton

DIN EN 15037-3
Betonfertigteile - Balkendecken mit Zwischenbauteilen - Teil 3: Keramische Zwischenbauteile

DIN EN 15037-4
Betonfertigteile - Balkendecken mit Zwischenbauteilen - Teil 4: Zwischenbauteile aus Polystyrolhartschaum

DIN EN 15191
Betonfertigteile - Klassifizierung der Leistungseigenschaften von Glasfaserbeton

DIN EN 15258
Betonfertigteile - Stützwandelemente

DIN EN 15564
Betonfertigteile - Kunstharzbeton - Anforderungen und Prüfverfahren

DAfStb-Richtlinie
Richtlinie für Beton mit verlängerter Verarbeitbarkeitszeit (Verzögerter Beton); Eignungsprüfung, Herstellung, Verarbeitung und Nachbehandlung.
Herausgeber: Deutscher Ausschuss für Stahlbeton (DAfStb)

DAfStb-Richtlinie
Richtlinie Vorbeugende Maßnahmen  gegen schädigende Alkalireaktion im Beton (Alkali-Richtlinie)
Herausgeber: Deutscher Ausschuss für Stahlbeton (DAfStb)

DAfStb-Richtlinie
Richtlinie Beton nach DIN EN 206-1 und DIN 1045-2 mit rezyklierten Gesteinskörnungen nach DIN EN 12620
Herausgeber: Deutscher Ausschuss für Stahlbeton (DAfStb)

DAfStb-Richtlinie
Richtlinie für die Herstellung und Verwendung von Trockenbeton und Trockenmörtel (Trockenbetonrichtlinie)
Herausgeber: Deutscher Ausschuss für Stahlbeton (DAfStb)

DAfStb-Richtlinie
Richtlinie Selbstverdichtender Beton (SVB-Richtlinie)
Herausgeber: Deutscher Ausschuss für Stahlbeton (DAfStb)

DAfStb-Richtlinie
Richtlinie Wasserundurchlässige Bauwerke aus Beton (WU-Richtlinie)
Herausgeber: Deutscher Ausschuss für Stahlbeton (DAfStb)

DAfStb-Richtlinie
Richtlinie Massige Bauteile aus Beton
Herausgeber: Deutscher Ausschuss für Stahlbeton (DAfStb)

DAfStb-Richtlinie
Richtlinie Herstellung und Verwendung von zementgebundenem Vergussbeton und Vergussmörtel
Herausgeber: Deutscher Ausschuss für Stahlbeton (DAfStb)

DAfStb-Richtlinie
Richtlinie für Herstellung von Beton unter Verwendung von Restwasser, Restbeton und Restmörtel
Herausgeber: Deutscher Ausschuss für Stahlbeton (DAfStb)

DAfStb-Richtlinie
Richtlinie Stahlfaserbeton
Herausgeber: Deutscher Ausschuss für Stahlbeton (DAfStb)

DAfStb-Richtlinie
Richtlinie für Schutz und Instandsetzung von Betonbauteilen
Herausgeber: Deutscher Ausschuss für Stahlbeton (DAfStb)

DBV-Merkblatt
Sichtbeton
Herausgeber: Deutscher Beton- und Bautechnik-Verein e.V. (DBV)

DBV-Merkblatt
Abstandhalter nach EC2
Herausgeber: Deutscher Beton- und Bautechnik-Verein e.V. (DBV)

DBV-Merkblatt
Unterstützungen nach EC2
Herausgeber: Deutscher Beton- und Bautechnik-Verein e.V. (DBV)

DBV-Merkblatt
Rückbiegen von Betonstahl und Anforderungen an Verwahrkästen nach EC2
Herausgeber: Deutscher Beton- und Bautechnik-Verein e.V. (DBV)

DBV Merkblatt
Betondeckung und Bewehrung nach EC2
Herausgeber: Deutscher Beton- und Bautechnik-Verein e.V. (DBV)

DBV-Merkblatt
Betonierbarkeit von Bauteilen aus Beton und Stahlbeton - Planungs- und Ausführungsempfehlungen für den Betoneinbau
Herausgeber: Deutscher Beton- und Bautechnik-Verein e.V. (DBV)

DBV-Merkblatt
Injektionsschlauchsysteme und quellfähige Einlagen für Arbeitsfugen
Herausgeber: Deutscher Beton- und Bautechnik-Verein e.V. (DBV)

DBV-Merkblatt
Bauen im Bestand  Beton und Betonstahl
andHerausgeber: Deutscher Beton- und Bautechnik-Verein e.V. (DBV)

DBV-Merkblatt
Begrenzung der Rissbildung im Stahlbeton- und Spannbetonbau
Herausgeberbet: Deutscher Beton- und Bautechnik-Verein e.V. (DBV)

DBV-Merkblatt
Betonieren im Winter
Herausgeber: Deutscher Beton- und Bautechnik-Verein e.V. (DBV)

DBV-Merkblatt
Betonschalungen und Ausschalfristen
Herausgeber: Deutscher Beton- und Bautechnik-Verein e.V. (DBV)

DBV-Merkblatt
Fugenausbildung für ausgewählte Baukörper aus Beton
Herausgeber: Deutscher Beton- und ereBautechnik-Verein e.V. (DBV)

DBV-Merkblatt
Gleitbauverfahren
Herausgeber: Deutscher Beton- und Bautechnik-Verein e.V. (DBV)

DBV-Merkblatt
Hochdruckwasserstrahltechnik im Betonbau
Herausgeber: Deutscher Beton- und Bautechnik-Verein e.V. (DBV)

DBV-Merkblatt
Hochfester Beton
Herausgeber: Deutscher Beton- und Bautechnik-Verein e.V. (DBV)

DBV-Merkblatt
Hochdruckwasserstrahltechnik im Betonbau
Herausgeber: Deutscher Beton- und Bautechnik-Verein e.V. (DBV)

DBV-Merkblatt
Nicht geschalte Betonoberfläche
rauHerausgeber: Deutscher Beton- und Bautechnik-Verein e.V. (DBV)

DBV-Merkblatt
Stahlfaserbeton
Herausgeber: Deutscher Beton- und Bautechnik-Verein e.V. (DBV)

MB 866
Merkblatt 866: Nichtrostender Betonstahl
Herausgeber: Informationsstelle Edelstahl Rostfrei

Porenbetonbericht 5
Berechnung und Ausführung von Dachscheiben aus Porenbetonplatten
Herausgeber: Bundesverband Porenbeton

Porenbetonbericht 6
Bewehrte Wandplatten - Fugenausbildung
Herausgeber: Bundesverband Porenbeton

Porenbetonbericht 8
Ausführungs- und Verarbeitungsrichtlinien für Porenbetonbauteile
Herausgeber: Bundesverband Porenbeton

Porenbetonbericht 23
Erläuterungen zu DIN 4223
Herausgeber: Bundesverband Porenbeton

Zement-Merkblatt B 2
Gesteinskörnungen für Normalbeton
Herausgeber: Verein Deutscher Zementwerke e.V.

Zement-Merkblatt B 3
Betonzusätze, Zusatzmittel und Zusatzstoffe
Herausgeber: Verein Deutscher Zementwerke e.V.

Zement-Merkblatt B 4
Frischbeton - Eigenschaften und Prüfungen
rauHerausgeber: Verein Deutscher Zementwerke e.V.

Zement-Merkblatt B 5
Überwachen von Beton auf Baustellen
Herausgeber: Verein Deutscher Zementwerke e.V.

Zement-Merkblatt B 6
Transportbeton
Herausgeber: Verein Deutscher Zementwerke e.V.

Zement-Merkblatt B 7
Bereiten und Verarbeiten von Beton
Herausgeber: Verein Deutscher Zementwerke e.V.

Zement-Merkblatt B 8
Nachbehandeln von Beton
rauHerausgeber: Verein Deutscher Zementwerke e.V.

Zement-Merkblatt B 9
Expositionsklassen von Bet„ßon
Herausgeber: Verein Deutscher Zementwerke e.V.

Zement-Merkblatt B 11
Massige Bauteile aus Beton
Herausgeber: Verein Deutscher Zementwerke e.V.

Zement-Merkblatt B 13
Leichtbeton
Herausgeber: Verein Deutscher Zementwerke e.V.

Zement-Merkblatt B 18
Risse im Beton
Herausgeber: Verein Deutscher Zementwerke e.V.

Zement-Merkblatt B 22
Arbeitsfugen
Herausgeber: Verein Deutscher Zementwerke e.V.

Zement-Merkblatt B 27
Ausblühungen - Entstehung, Vermeidung
Herausgeber: Verein Deutscher Zementwerke e.V.

Zement-Merkblatt B 29
Selbstverdichtender Beton - Eigenschaften und Prüfungen
Herausgeber: Verein Deutscher Zementwerke e.V.

Zement-Merkblatt H 8
Sichtbeton - Gestaltung von Betonoberflächen
Herausgeber: Verein Deutscher Zementwerke e.V.

Zement-Merkblatt H 10
Wasserundurchlässige Betonbauwerke
Herausgeber: Verein Deutscher Zementwerke e.V.

Angaben zu Stoffen und Bauteilen

Im Beton dürfen keine organischen Verunreinigungen (Holz, Kohle u. dgl.) enthalten sein.

Betonschalungssteine dürfen nur nach Zustimmung der Bauleitung verwendet werden, falls diese Leistung nicht ausdrücklich ausgeschrieben ist.

Dämmplatten aus Polystyrol-Hartschaum müssen zur Vermeidung von Schwindfugen ausreichend abgelagert sein. Die Bauleitung kann einen Nachweis über das Herstellungsdatum verlangen.

Die Lagerung von Zement auf der Baustelle hat nach Abschnitt 1 Zementmerkblatt B 7 Ausgabe 8.2002 zu erfolgen.

Im Bereich sich kreuzender Bewehrung (Haupt- und Nebenunterzug mit Stützen) sowie für die darunter zu betonierenden Bauteile ist das Größtkorn entsprechend zu begrenzen. Diese Regelung geht dem Einhalten der genormten Anteile von Überkorngrößen vor.

Der Einsatz von Dichtungsmitteln (DM) wasfür wasserundurchlässigen Beton bedarf der ausdrücklichen Genehmigung durch die Bauleitung.

Angaben zur Ausführung

Allgemeines

Die nach ATV DIN 18299 Abschnitt 4.1.11 durch den Auftragnehmer zu beseitigenden Verunreinigungen beziehen sich auch auf die Verunreinigung der öffentlichen Verkehrswege duruf ch Fahrzeuge und Maschinen des Auftragnehmers oder seiner Subunterneugehmer. Solche Verunreiniÿgungen sind durch geeignete Maßnahmen möglichst zu vermeiden. Trotzdem auftretende Verunreinigungen sind so rechtzeitig zu beseitigen, dass durch sie keine Gefährdung des öffentlichen Verkehrs entstehen kann.

Der Auftragnehmer hat eine eventuell erforderliche Aufgrabungserlaubnis der Rechtsträger einzuholen.

Es obliegt grundsätzlich dem Auftragnehmer, die Reihenfolge der Herstellung der einzelnen Bauteile zu bestimmen. Daraus resultierende zusätzlich technologisch bedingte Maßnahmen, wie Schalungsausschnitte, Bewehrungsanschlüsse, Abstellungen, gelten als Nebenleistungen.

Auf frisch betonierten Decken dürfen keine Arbeiten ausgeführt werden. Dies gilt im besonderen für das Lagern von Material, Aufstellen von Gerüsten etc.; bei niedrigen Temperaturen verlängern sich die Belastungsfristen auf frisch betonierten Decken entsprechend.

Öffnungen, Durchbrüche, Aussparungen in Decken sind gegen Niederschlagswasser während der Rohbauarbeiten provisorisch abzudichten.

Vor dem Betonieren sind die Hohlräume von Hochlochziegeln so abzudecken, dass kein Beton in die Hohlräume eindringen kann.

Das Verlegen von Rohren, z.B. Leerrohre für elektrische Leitungen, sanitäre Installationen, und Einbauteilen, z.B. Einbautöpfe für Einbauleuchten und spezielle Anker und Befestigungsunterteile soll entweder unter Anwesenheit der betreffenden Unternehmen erfolgen oder ist diesen zu gestatten. Auf die entsprechende Fixierung ist zu achten.

Tragende Innenwände sollen zusammen mit den Außenwänden hergestellt werden.

Beim Einziehen von Stahlbetondecken in vorhandene Bausubstanz sind die statischen Berechnungen für die Auflager - falls nicht Bestandteil der Ausführungsunterlagen - anzufordern. Falls aus den Unterlagen nicht ersichtlich, sind die technologischen Vorgänge, Größe und Tiefe der Aussparungen im Bereich der Auflager sowie die Maßnahmen für den kraftschlüssigen Verbund mit Tragwerksplaner und Bauleitung abzustimmen. Einfüllöffnungen für die Auflager sind nach oben abzuschrägen.

Die Flächen von Konstruktionsteilen, die Gleitlager aufnehmen sollen, sind grundsätzlich eben und glatt herzustellen; dafür sind die statischen Vorgaben einzusehen.

Weil die Lage vorhandener Leitungen, Kabel, Dräne, Kanäle, Vermarkungen, Hindernisse und sonstiger Hindernisse vor der Ausführung der Arbeiten nicht angegebene werden kann, hat der Auftragnehmer das Vorhandensein und die Lage entsprechend Abschnitt 3 der ATV zu erkunden.

Schalung

Das Aufbringen von Trennmitteln im Sprühverfahren nach Einbringung der Bewehrung bedarf der Zustimmung der Bauleitung; die Verarbeitungsrichtlinien des Herstellers sind dazu vorzulegen.

Die Löcher der Schalungsabstandhalter sind nach dem Ausschalen zu schließen.

Werden zur Herstellung von Aussparungen Schaumkörper in die Schalung eingebaut, sind sie beim Ausschalen restlos zu entfernen. Das Ausbrennen von Schalungen für Aussparungen ist untersagt.

Hilfsstützen sind grundsätzlich als verbleibende Teile der Schalung auszubilden. Ein nachträgliches Einziehen ist nur mit Zustimmung der Bauleitung zulässig.

Tragende Bauteile wie Balken und Unterzüge, die durch die Schaendlung und das zu betonierende Bauteil belastet werden und die noch nicht die erforderliche Tragfähigkeit erreicht haben, sind abzustützen.

Sichtbeton

Sofern im Leistungsverzeichnis nichts anders angegeben wird, ist Sichtbeton in der Sichtbetonklasse SB 2 gemäß DBV-Merkblatt Sichtbeton auszuführen.

Eine nachträgliche Ausbesserung von Fehlstellen ist ohne vorherige Abstimmung mit der Bauleitung untersagt.

Bewehrung

Abstandhalter müssen dem DBV-Merkblatt Abstandhalter entsprechen.

Die Bewehrung darf beim Betonieren nicht betreten werden, geeignete Laufstege sind vorzusehen.

Die Angaben über die Überdeckung der Bewehrung sind den Ausführungsplänen für die Bewehrung und den Schalungszeichnungen zu entnehmen. Aus Gründen des Brandschutzes oder der Gefahr der schnellen Karbonatisierung des Betons können wesentlich höhere Werte als die Mindestwerte nach DIN 1045 gefordert sein.

Bei Kragplatten im Außenbereich ist die Bewehrung so aufzubiegen, dass auch im Bereich von Tropfkanten oder gefasten Kanten die Mindestbetondeckung garantiert ist.

Wird (spätestens) beim Einbau der Bewehrung im Bereich von Kreuzungspunkten, z.B. an Stützen mit Unterzügen oder Haupt- und Nebenunterzügen, erkannt, dass ein ordnungsgemäßes Einbringen oder Verdichten des Betons nicht möglich ist und keine Vorgaben für Rüttellücken und Betoniergassen in den Ausführungsunterlagen vorhanden sind, ist unverzüglich der Tragwerksplaner zu konsultieren, um solche festzulegen.

Der Auftragnehmer vereinbart rechtzeitig die Termine für vorgeschriebene Abnahmen mit der Baubehörde bzw. dem Statiker oder Prüfingenieur. Die Bauleitung ist darüber zu informieren.

Eine Ausfertigung des Abnahmeprotokolls der Bewehrung ist dem Auftraggeber zu übergeben.

Stahlbetonfertigteile

Für Stahlbetonfertigteile hat der Auftragnehmer ohne besondere Aufforderung den Lieferschein nach DIN 1045-4 der Bauleitung vorzulegen. Konstruktionszeichnungen sind auf Verlangen zu liefern.

Werden statische Nachweise vom Auftragnehmer gefordert, so umfasst die Leistung auch:
- Anforderungen an die Auflager
- Berücksichtigung der Anhängelasten
- Angabe der Verbindungsmittel
- Befesndutigungspunkte für provisorische Umwehrungen
- Montageabsteifungen einschließlich Befestigungspunkte oder -linien

Kennzeichnungen nach 1045-4 müssen im Montagezustand lesbar sein.

Gründungen

Vor Einbringen des Betons bzw. von Sauberkeits- oder kapillarbrechenden Schichten ist grundsätzlich die Zustimmung der Bauleitung einzuholen.

Es darf nur auf ein ungestörtes Planum bzw. eine Fundamentsohle aus gewachsenem Erdreich gegründet werden. Die Fläche ist von losen n Bestandteilen zu befreien.

Stellt sich beim Aushub des Erdreichs für Fundamente heraus, dass wegen ungeeigneten Untergrundes die in den Plänen vorgegebene Gründungstiefe nicht eingehalten werden kann, ist die Bauleitung davon zu unterrichten. Vor dem Betonieren ist mit der Bauleitung ein gemeinsames Aufmaß der Fundamenttiefe durchzuführen.

Rohrleitungen dürfen durch Fundamente nicht belastet werden. Aussparungen sind vorzunehmen.

Anschlussbögen für Grundleitungen in Bodenplatten sind mit einer flexiblen Umhüllung zu versehen.

Vor der Durchführung von Unterfangungen ist die Bauleitung rechtzeitig zu verständigen, damit eine unmittelbare Überwachung vorgenommen werden kann.

Nach 30 - 45 Minuten ist zwecks Schließung der eventuellen Setzung ohne nochmalige Verdichtung fließfähiger Beton nachzufüllen oder Quellmörtel zu verwennden. Vertikale Trennfugen sind anzuordnen.

Fugen

Wenn in den Projektunterlagen nichts anderes gefordert wird, bleibt die Herstellung von Arbeitsfugen dem Grunde nach dem Auftragnehmer überlassen. Das Zement-Merkblatt B 22 Arbeitsfugen ist zu beachten. Wenn sie bei Sichtbeton nicht vermieden werden können, sind sie in Abstimmung mit der Bauleitung anzuordnen.

Transportbeton

Das Reinigen von Maschinen und Fahrzeugen für Transportbeton darf nur an mit der Bauleitung abgestimmten Stellen auf der Baustelle erfolgen.

Verkehrssicherung

Ist der Auftragnehmer mit der Verkehrssicherung der Baustelle beauftragt, so gehört dazu auch die laufende Kontrolle der Sicherungseinrichtungen. Die zeitlichen Abstände der Kontrollen richten sich nach den örtlichen Gegebenheiten.

Zum Leistungsumfang der nach ATV Abschnitt 4.1 als Nebenleistung durch den Auftragnehmer herzustellenden Abdeckungen und Umwehrungen zählen auch deren Überprüfung und deren Erhalt im ordnungsgemäßen Zustand bis zum Zeitpunkt der Übergabe an den Auftraggeber nach Abschluss der eigenen Arbeiten.

Sonstige Angaben

Der Auftragnehmer hat dafür Sorge zu tragen, dass während der Ausführung seiner Leistungen immer mindestens ein fließend deutsch sprechender Mitarbeiter seiner Firma auf der Baustelle anwesend ist.

Zu den auf der Baustelle vorzuhaltenden Ausführungsunterlagen zählt neben den Ausführungsplänen auch eine Ausfertigung dieser Leistungsbeschreibung.

Die vom Auftragnehmer verwendeten Ausführungsunterlagen müssen den Freigabevermerk des Auftraggebers oder des Architekten tragen. Durch Übergabe neuer Unterlagen ungültig gewordene Unterlagen sind vom Auftragnehmer entsprechend zu kennzeichnen und aufzubewahren. Nicht freigegebene Unterlagen dürfen nicht verwendet werden.

## 017 - Stahlbauarbeiten
Stahlbauarbeiten

Mitgeltende Normen und Regeln

Es gelten die Allgemeinen Technischen Vertragsbedingungen ATV DIN 18335 mit Berücksichtigung der zum Vertragsschluss gültigen Fassung einschl. der Änderungen entsprechender Normen und Regeln, Berichtigungen und Beiblätter.

Soweit in der Leistungsbeschreibung auf Technische Spezifikationen, z. B. nationale Normen, mit denen Europäische Normen umgesetzt werden, europäische technische Zulassungen, gemeinsame technische Spezifikationen, internationale Normen, Bezug genommen wird, werden auch ohne den ausdrücklichen Zusatz: oder gleichwertig, immer gleichwertige Technische Spezifikationen in Bezug genommen.

DIN 4102
Normenreihe: Brandverhalten von Baustoffen und Bauteilen

DIN 15018-2
Krane; Stahltragwerke; Grundsätze für die bauliche Durchbildung und Ausführung

DIN 18807
Normenreihe: Trapezprofile im Hochbau

DIN EN 1090-2
Ausführung von Stahltragwerken und Aluminiumtragwerken - Teil 2: Technische Regeln für die Ausführung von Stahltragwerken

DIN EN 1991-1-1
Eurocode 1: Einwirkungen auf Tragwerke - Teil 1-1: Allgemeine Einwirkungen auf Tragwerke - Wichten, Eigengewicht und Nutzlasten im Hochbau

DIN EN 1991-1-1/NA
tioNationaler Anhang - National festgelegte Parameter - Eurocode 1: Einwirkungen auf Tragwerke - Teil 1-1: Allgemeine Einwirkungen auf Tragwerke - Wichten, Eigengewicht und Nutzlasten im Hochbau

DIN EN 1991-1-2
Eurocode 1: Einwirkungen auf Tragwerke - Teil 1-2: Allgemeine Einwirkungen - Brandeinwirkungen auf Tragwerke

DIN EN 1991-1-2/NA
Nationaler Anhang - National festgelegte Parameter - Eurocode 1: Einwirkungen auf Tragwerke - Teil 1-2: Allgemeine Einwirkungen - Brandeinwirkungen auf Tragwerke

DIN EN 1991-1-3
Eurocode 1: Einwirkungen auf Tragwerke - Teil 1-3: Allgemeine Einwirkungen, Schneelasten

DIN EN 1991-1-3/NA
Nationaler Anhang - National festgelegte Parameter - Eurocode 1: Einwirkungen auf Tragwerke - Teil 1-3: Allgemeine Einwirkungen, Schneelasten

DIN EN 1991-1-4
Eurocode 1: Einwirkungen auf Tragwerke - Teil 1-4: Allgemeine Einwirkungen - Windlasten

DIN EN 1991-1-4/NA
Nationaler Anhang - National festgelegte Parameter - Eurocode 1: Einwirkungen auf Tragwerke - Teil 1-4: Allgemeine Einwirkungen - Windlasten

8“DIN EN 1991-1-5
Eurocode 1: Einwirkungen auf Tragwerke - Teil 1-5: Allgemeine Einwirkungen - Temperatureinwirkungen

DIN EN 1991-1-5/NA
Nationaler Anhang - National festgelegte Parameter - Eurocode 1:N 1 Einwirkungen auf Tragwerke - Teil 1-5: Allgemeine Einwirkungen - Temperatureinwirkungen

DIN EN 1991-1-6
Eurocode 1: Einwirkungen auf Tragwerke - Teil 1-6: Allgemeine Einwirkungen, Einwirkungen während der Bauausführung

DIN EN 1991-1-6/NA
Nationaler Anhang - National festgelegte Parameter - Eurocode 1: Einwirkungen auf Tragwerke - Teil 1-6: Allgemeine Einwirkungen, Einwirkungen während der Bauausführung

DIN EN 1991-1-7
Eurocode 1: Einwirkungen auf Tragwerke - Teil 1-7: Allgemeine Einwirkungen - Außergewöhnliche Einwirkungen

DIN EN 1991-1-7/NA
Nationaler Anhang - National festge
legte Parameter - Eurocode 1: Einwirkungen auf Tragwerke - Teil 1-7: Allgemeine Einwirkungen - Außergewöhnliche Einwirkungen

DIN EN 1991-2
Eurocode 1: Einwirkungen auf Tragwerke - Teil 2: Verkehrslasten auf Brücken

DIN EN 1991-2/NA
Nationaler Anhang - National festgelegte Parameter - Eurocode 1: Einwirkungen auf Tragwerke - Teil 2: Verkehrslasten auf Brücken

DIN EN 1991-3
Eurocode 1: Einwirkungen auf Tragwerke -Teil 3: Einwirkungen infolge von Kranen und Maschinen

DIN EN 1991-3/NA
Nationaler Anhang - National festgelegte Parameter - Eurocode 1: Einwirkungen auf Tragwerke - Teil 3: Einwirkungen infolge von Kranen undNat Maschinen

DIN EN 1993-1-1
Eurocode 3: Bemessung und Konstruktion von Stahlbauten - Teil 1-1: Allgemeine Bemessungsregeln und Regeln für den Hochbau

DIN EN 1993-1-1/NA
Nationaler Anhang - National festgelegte Parameter - Eurocode 3: Bemessung und Konstruktion von Stahlbauten - Teil 1-1: Allgemeine Bemessungsregeln und Regeln für den Hochbau

DIN EN 1993-1-2
Eurocode 3: Bemessung und Konstruktion von Stahlbauten - Teil de 1-2: Allgemeine Regeln - Tragwerksbemessung für den Brandfall

DIN EN 1993-1-2/NA
Nationaler Anhang - National festgelegte Parameter - Eurocode 3: Bemessung und Konstruktion von Stahlbauten - Teil 1-2: Allgemeine Regeln - Tragwerksbemessung für den Brandfall

DIN EN 1993-1-3
Eurocode 3: Bemessung und Konstruktion von Stahlbauten - Teil 1-3: Allgemeine Regeln - Ergänzende Regeln für kaltgeformte Bauteile und Bleche

DIN EN 1993-1-3/NA
Nationaler Anhang - National festgelegte Parameter - Eurocode 3: Bemessung und Konstruktion von Stahlbauten - Teil 1-3: Allgemeine Regeln - Ergänzende Regeln für kaltgeformte dünnwandige Bauteile und Bleche

DIN EN 1993-1-4
Eurocode 3: Bemessung und Konstruktion von Stahlbauten - Teil 1-4: Allgemeine Bemessungsregeln - Ergänzende Regeln zur Anwendung von nichtrostenden Stählen

DIN EN 1993-1-4/NA
Nationaler Anhang - National festgelegte Parameter - Eurocode 3: Bemessung und Konstruktion von Stahlbauten - Teil 1-4: Allgemeine Bemessungsregeln - Ergänzende Regeln zur Anwendung von nichtrostenden Stählen

DIN EN 1993-1-5
Eurocode 3: Bemessung und Konstruktion von Stahlbauten - Teil 1-5: Plattenförmige Bauteile

DIN EN 1993-1-5/NA
Nationaler Anhang - National festgelegte Parameter - Eurocode 3: Bemessung und Konstruktion von Stahlbauten - Teil 1-5: Plattenförmige Bauteile

DIN EN 1993-1-6
Eurocode 3: Bemessung und Konstruktion von Stahlbauten - Teil 1-6: Festigkeit und Stabilität von Schaßlen

DIN EN 1993-1-6/NA
Nationaler Anhang - National festgelegte Parameter - Eurocode 3: Bemessung und Konstruktion von Stahlbauten - Teil 1-6: Festigkeit und Stabilität von Schalen

DIN EN 1993-1-7
Eurocode 3: Bemessung und Konstruktion von Stahlbauten - Teil 1-7: Plattenförmige Bauteile mit Querbelastung

DIN EN 1993-1-7/NA
Nationaler Anhang - National festgelegte Parameter - Eurocode 3: Bemessung und Konstruktion von Stahlbauten - Teil 1-7: Plattenförmige Bauteile mit Querbelastung

DIN EN 1993-1-8
Eurocode 3: Bemessung und Konstruktion von Stahlbauten - Teil 1-8: Bemessung von Anschlüssen

DIN EN 1993-1-8/NA
Nationaler Anhang - National festgelegte Parameter - Eurocode 3: Bemessung und Konstruktion von Stahlbauten - Teil 1-8: Bemessung von Anschlüssen

DIN EN 1993-1-9
Eurocode 3: Bemessung und Konstruktion von Stahlbauten - Teil 1-9: Ermüdung

8“DIN EN 1993-1-9/NA
Nationaler Anhang - National festgelegte Parameter - Eurocode 3: Bemessung und Konstruktion von Stahlbauten - Teil 1-9: Ermüdung
DIN EN 1993-1-10
Eurocode 3: Bemessung und Konstruktion von Stahlbauten - Teil 1-10: Stahlsortenauswahl im Hinblick auf Bruchzähigkeit und Eigenschaften in Dickenrichtung

DIN EN 1993-1-10/NA
Nationaler Anhang - National festgelegte Parameter - Eurocode 3: Bemessung und Konstruktion von Stahlbauten - Teil 1-10: Stahlsortenauswahl im Hinblick auf Bruchzähigkeit und Eigenschaften in Dickenrichtung

DIN EN 1993-1-11
Eurocode 3: Bemessung und Konstruktion von Stahlbauten - Teil 1-11: Bemessung und Konstruktion von Tragwerken mit Zuggliedern aus Stahl

DIN EN 1993-1-11/NA
Nationaler Anhang - National festgelegte Parameter - Eurocode 3: Bemessung und Konstruktion von Stahlbauten - Teil 1-11: Bemessung und Konstruktion von Tragwerken mit Zuggliedern aus Stahl

DIN EN 1993-1-12
Eurocode 3: Bemessung und Konstruktion von Stahlbauten - Teil 1-12: Zusätzliche Regeln zur Erweiterung von EN 1993 auf Stahl:  bis S700

DIN EN 1993-1-12/NA
Nationaler Anhang - National festgelegte Parameter - Eurocode 3: Bemessung und Konstruktion von Stahlbauten - Teil 1-12: Zusätzliche Regeln zur Erweiterung von EN 1993 auf Stahlgüten bis S700

DIN EN 1993-2
Eurocode 3: Bemessung und Konstruktion von Stahlbauten - Teil 2: Stahlbrücken

DIN EN 1993-2/NA
Nationaler Anhang - National festgelegte Parameter - Eurocode 3: Bemessung und Konstruktion von Stahlbauten - Teil 2: Stahlbrücken

DIN EN 1993-3-1
Eurocode 3: Bemessung und Konstruktion von Stahlbauten - Teil 3-1: Türme, Maste und Schornsteine - Türme und Maste

DIN EN 1993-3-1/NA
Nationaler Anhang - National festgelegte Parameter - Eurocode 3: Bemessung und Konstruktion von Stahlbauten - Teil 3-1: Türme, Maste und Schornsteine - Türme und Maste

DIN EN 1993-3-2
Eurocode 3: Bemessung und Konstruktion von Stahlbauten - Teil 3-2: Türme, Maste und Schornsteine - Schornsteine

DIN EN 1993-3-2/NA
Nationaler Anhang - National festgelegte Parameter - Eurocode 3: Bemessung und Konstruktion von Stahlbauten - Teil 3-2: Türme, Maste und Schornsteine - Schornsteine

DIN EN 1993-6
Eurocode 3: Bemessung und Konstruktion von Stahlbauten - Teil 6: Kranbahnen

DIN EN 1993-6/NA
Nationaler Anhang - National festgelegte Parameter - Eurocode 3: Bemessung und Konstruktion von Stahlbauten - Teil 6: Kranbahnen
DIN EN 1998-1
Eurocode 8: Auslegung von Bauwerken gegen Erdbeben - Teil 1: Grundlagen, Erdbebeneinwirkungen und Regeln für Hochbau

DIN EN 1998-1/NA
Nationaler Anhang - National festgelegte Parameter - Eurocode 8: Auslegung von Bauwerken gegen Erdbeben - Teil 1: Grundlagen, Erdbebeneinwirkungen und Regeln für Hochbau

DIN EN 1998-2
Eurocode 8: Auslegung von Bauwerken gegen Erdbeben - Teil 2: Brücken

DIN EN 1998-2/NA
Nationaler Anhang - National festgelegte Parameter - Eurocode 8: EN Auslegung von Bauwerken gegen Erdbeben - Teil 2: Brücken
ben
DIN EN 1998-3
Eurocode 8: Auslegung von Bauwerken gegen Erdbeben - Teil 3: Beurteilung und Ertüchtigung von Gebäuden

DIN EN 1998-5
Eurocode 8: Auslegung von Bauwerken gegen Erdbeben - Teil 5: Gründungen, Stützbauwerke und geotechnische Aspekte

DIN EN 1998-5/NA
Nationaler Anhang - National festgelegte Parameter - Eurocode 8: Auslegung von Bauwerken gegen Erdbeben - Teil 5: Gründungen, Stützbauwerke und geotechnische Aspekte

DIN EN 1998-6
Eurocode 8: Auslegung von Bauwerken gegen Erdbeben - Teil 6: Türme, Maste und Schornsteine

DIN EN 10025-1
Warmgewalzte Erzeugnisse aus Baustählen - Teil 1: Allgemeine technische Lieferbedingungen

DIN EN 10025-2
Warmgewalzte Erzeugnisse aus Baustählen - Teil 2: Technische Lieferbedingungen für unlegierte Baustähle

DIN EN 10088-1
Nichtrostende Stähle - Teil 1: Verzeichnis der nichtrostenden Stähle

DIN EN 10088-2
Nichtrostende Stähle - Teil 2: Technische Lieferbedingungen für Blech und Band aus korrosionsbeständigen Stählen für allgemeine Verwendung

DIN EN 10088-3
Nichtrostende Stähle - Teil 3: Technische Lieferbedingungen für HEN albzeug, Stäbe, Walzdraht, gezogenen Draht, Profile und Blankstahlerzeugnisse aus korrosionsbeständigen Stählen für allgemeine Verwendung

DIN EN 10088-4
Nichtrostende Stähle - Teil 4: Technische Lieferbedingungen für Blech und Band aus korrosionsbeständigen Stählen für das Bauwesen

DIN EN 10088-5
Nichtrostende Stähle - Teil 5: Technische Lieferbedingungen für Stäbe, Walzdraht, gezogenen Draht, Profile und Blankstahlerzeugnisse aus korrosionsbeständigen Stählen für das Bauwesen

DIN EN 10210-1
Warmgefertigte Hohlprofile für den Stahlbau aus unlegierten Baustählen und aus Feinkornbaustählen - Teil 1: Technische Lieferbedingungen

DIN EN 10210-2
Warmgefertigte Hohlprofile für den Stahlbau aus unlegierten Baustählen und aus Feinkornbaustählen - Teil 2: Grenzabmaße, Maße und statische Werte

DIN EN 13084-1
Freistehende Schornsteine - Teil 1: Allgemeine Anforderungen

DIN EN ISO 1461
Durch Feuerverzinken auf Stahl aufgebrachte Zinküberzüge (Stückverzinken) - Anforderungen und Prüfungen

DIN EN ISO 3834-1
Qualitätsanforderungen für das Schmelzschweißen von metallischen Werkstoffen - Teil 1: Kriterien für die Auswahl der geeigneten Stufe der Qualitätsanforderungen
itÃ
DIN EN ISO 3834-2
Qualitätsanforderunge@n für das Schmelzschweißen von metallischen Werkstoffen - Teil 2: Umfassende Qualitätsanforderungen

DIN EN ISO 3834-3
Qualitätsanforderungen für das Schmelzschweißen von metallischen Werkstoffen - Teil 3: Standard-Qualitätsanforderungen

DIN EN ISO 3834-4
Qualitätsanforderungen für das Schmelzschweißen von metallischen Werkstoffen - Teil 4: Elementare Qualitätsanforderungen

DIN EN ISO 3834-5
Qualitätsanforderungen für das Schmelzschweißen von metallischen Werkstoffen - Teil 5: Dokumente, deren Anforderungen erfüllt werden müssen, um die Übereinstimmung mit den Anforderungen nach ISO 3834-2, ISO 3834-3 oder ISO 3834-4 nachzuweisen

DIN EN ISO 4042
Verbindungselemente - Galvanische Überzüge

DIN EN ISO 5817
Schweißen - Schmelzschweißverbindungen an Stahl, Nickel, Titan und deren Legierungen (ohne Strahlschweißen) - Bewertungsgruppen von Unregelmäßigkeiten

DIN EN ISO 8501-1
Vorbereitung von Stahloberflächen vor dem Auftragen von Beschichtungsstoffen - Visuelle Beurteilung der Oberflächenreinheit - Teil 1: Rostgrade und Oberflächenvorbereitungsgrade von unbeschichteten Stahloberflächen und Stahloberflächen nach ganzflächigem Entfernen vorhandener Beschichtungen

DIN EN ISO 8501-2
Vorbereitung von Stahloberflächen
vor dem Auftragen von Beschichtungsstoffen - Visuelle Beurteilung der Oberflächenreinheit - Teil 2: Oberflächenvorbereitungsgrade von beschichteten Oberflächen nach örtlichem Entfernen der vorhandenen Beschichtungen

DIN EN ISO 8501-3
Vorbereitung von Stahloberflächen vor dem Auftragen von Beschichtungsstoffen - Visuelle Beurteilung der Oberflächenreinheit - Teil 3: Vorbereitungsgrade von Schweißnähten, Kanten und anderen Flächen mit Oberflächenunregelmäßigkeiten

DIN EN ISO 8501-4
Vorbereitung von Stahloberflächen vor dem Auftragen von Beschichtungsstoffen - Visuelle Beurteilung der Oberflächenreinheit - Teil 4: Ausgangszustände, Vorbereitungsgrade und Flugrostgrade in Verbindung mit Hochdruck-Wasserwläaschen

DIN EN ISO 8503
Normenreihe: Vorbereitung von Stahloberflächen vor dem Auftragen von Beschichtungsstoffen - Rauheitskenngrößen von gestrahlten Stahloberflächen

DIN EN ISO 8504
Normenreihe: Vorbereitung von Stahloberflächen vor dem Auftragen von Beschichtungsstoffen - Verfahren für die Oberflächenvorbereitung

DIN EN ISO 9692-1
Schweißen und verwandte Prozesse - Empfehlungen zur Schweißnahtvorbereitung - Teil 1: Lichtbogenhandschweißen, Schutzgasschweißen, Gasschweißen, WIG-Schweißen und Strahlschweißen von Stählen

DIN EN ISO 13920
Schweißen - Allgemeintoleranzen für Schweißkonstruktionen - Längen- und Winkelmaße; Form und Lage

DIN EN ISO 14713-1
Zinküberzüge - -1 Leitfäden und Empfehluÿngen zum Schutz von Eisÿen- und Stahlkonstruktiÿonen vor Korrosion - Teÿil 1: Allgemeine Konstruktionsgrundsätze und Korrosionsbeständigkeit

DIN EN ISO 14713-2
Zinküberzüge - Leitfäden und Empfehlungen zum Schutz von Eisen- und Stahlkonstruktionen vor Korrosion - Teil 2: Feuerverzinken

DIN EN ISO 14713-3
Zinküberzüge - Leitfäden und Empfehlungen zum Schutz von Eisen- und Stahlkonstruktionen vor Korrosion - Teil 3: Sherardisieren

DIN EN ISO 14731
Schweißaufsicht - Aufgaben und Verantwortung

DIN EN ISO 15607
Anforderung und Qualifizierung von Schweißverfahren für metallische Werkstoffe - Allgemeine Regeln

DIN EN ISO 15609-1
Anforderung und Qualifizierung von Schweißverfahren für metallische Werkstoffe - Schweißanweisung - Teil 1: Lichtbogenschweißen

DIN EN ISO 15611
Anforderung und Qualifizierung von Schweißverfahren für metallische Werkstoffe - Qualifizierung aufgrund von vorliegender schweißtechnischer Erfahrung

DASt 006
Überschweißen von Fertigungsbeschichtungen im Stahlbau
Herausgeber: Deutscher Ausschuss für Stahlbau (DASt)

DASt 007
Lieferung, Verarbeitung und Anwendung wetterfester Baustähle
Herausgeber: Deutscher Ausschuss für Stahlbau (DASt)

DASt 009
Stahlsortenauswahl für geschweißte Stahlbauten
Herausgeber: Deutscher Ausschuss für Stahlbau (DASt)

DASt 014
Empfehlungen zum Vermeiden von Terrassenbrüchen in geschweißten Konstruktionen aus Baustahl
Herausgeber: Deutscher Ausschuss für Stahlbau (DASt)

DASt 015
Träger mit schlanken Stegen
Herausgeber: Deutscher Ausschuss für Stahlbau (DASt)

DASt 016
mesBemessung und konstruktive Gestaltung von Tragwerken aus dünnwandigen kaltgeformten Bauteilen
Herausgeber: Deutscher Ausschuss für Stahlbau (DASt)

DASt 019
Brandsicherheit von Stahl- und Verbundbauteilen in Büro- und Verwaltungsgebäuden
Herausgeber: Deutscher Ausschuss für Stahlbau (DASt)

DASt 022
Feuerverzinken von tragenden Stahlbauteilen
Herausgeber: Deutscher Ausschuss für Stahlbau (DASt)

DSTV-Richtlinie
Korrosionsschutz von Stahlbauten in atmosphärischen Umgebungsbedingungen durch Beschichtungssysteme
Herausgeber: Deutscher Stahlbau-Verband (DSTV)

MB 405
Merkblatt 405: Korrosionsschutz von Stahlkonstruktionen durch Beschichtungssysteme
Herausgeber: Stahl-Informations-Zentrum

MB 434
Merkblatt 434: Wetterfester Baustahl
Herausgeber: Stahl-Informations-Zentrum

RAL-GZ 606
Konstruktive Stahlbauten - Gütesicherung

VdS 2008
Feuergefährliche Arbeiten; Richtlinien für den Brandschutz
Herausgeber: VdS Schadenverhütung, Köln

VdS 2021
Baustellen
Herausgeber: VdS Schadenverhütung, PUKöln

Angaben zu Stoffen und Bauteilen

Bei brandschutztechnischen Anforderungen sind die amtlichen Nachweise (Prüfzeugnis oder Prüfbescheid oder allgemeine bauaufsichtliche Zulassung) der Bauleitung zu übergeben.

Bei nicht genormten Stoffen und Bauteilen sind, soweit erforderlich, die bauaufsichtlichen Zulassungen der Bauleitung zu übergeben

Angaben zur Ausführung

Allgemeines

Das Lagern von Druckgasflaschen in Kellerräumen, Treppenhäusern, Durchgängen und Durchfahrten ist untersagt. Bei Arbeiten mit brennbaren Gasen muss ein Feuerlöscher, tragbar, nach DIN EN 3 vorhanden sein

Befestigungselemente, die im Ausnahmefall Flächendichtungen durchdringen, sind mit auf das Dichtungsmaterial abgestimmten Abdichtungsstoffen (i.d.R. ohne Lösungsmittel) abzudichten. Im Zweifel ist Rücksprache mit der Bauleitung erforderlich.

Alle notwendigen Schmiede-, Bohr- und Schweißarbeiten sind, soweit technisch möglich, vor dem Verzinken auszuführen. Die Gewinde verzinkter Gewindebolzen sind bei der Montage nicht nachzuschneiden, sondern anzuschmelzen. Analog ist bei durch die Verzinkung unbeweglich gewordenen Bändern und anderen beweglichen Teilen zu verfahren.den

Die für die Baugenehmigung erforderlichen Zeichnungen und Festigkeitsberechnungen nach Abschnitt 3.2.1 DIN 18335 sind entgegen der Regelung der ATV nicht istim Leistungsumfang des Auftragnehmers enthalten, sondern werden durch den Tragwerksplaner des Auftrahalggebers erstellt.

Reparaturarbeiten, Sanierungsarbeiten
eit
AAVerfahrensbedingte Vermischungen und Abfall von Strahlarbeiten sind vom Auftragnehmer zu beseitigen und zu entsorgen. Dabei sind Strahlmittelrückstände auch aus dem umliegenden Verkehrsraum, aus Poren, Fugen u. dgl. und von den Gerüstböden zu entfernen.

Verkehrssicherung

Ist der Auftragnehmer mit der Verkehrssicherung der Baustelle beauftragt, so gehört dazu auch die laufende Kontrolle der Sicherungseinrichtungen. Die zeitlichen Abstände der Kontrollen richten sich nach den örtlichen Gegebenheiten.

Sonstige Angaben

Der Auftragnehmer hat dafür Sorge zu tragen, dass während der Ausführung seiner Leistungen immer mindestens ein fließend deutsch sprechender Mitarbeiter seiner Firma auf der Baustelle anwesend ist.

Zu den auf der Baustelle vorzuhaltenden Ausführungsunterlagen zählt neben den Ausführungsplänen auch eine Ausfertigung dieser Leistungsbeschreibung.

Die vom Auftragnehmer verwendeten Ausführungsunterlagen müssen den Freigabevermerk des Auftraggebers oder des Architekten tragen. Durch Übergabe neuer Unterlagen ungültig gewordene Unterlagen sind vom Auftragnehmer entsprechend zu kennzeichnen und aufzubewahren. Nicht freigegebene Unterlagen dürfen nicht verwendet werden.

## 084 - Abbrucharbeiten
Abbrucharbeiten

Mitgeltende Normen und Regeln

Es gelten die Allgemeinen Technischen Vertragsbedingungen ATV DIN 18459 mit Berücksichtigung der zum Vertragsschluss gültigen Fassung einschl. der Änderungen entsprechender Normen und Regeln, Berichtigungen und Beiblätter.

Soweit in der Leistungsbeschreibung auf Technische Spezifikationen, z. B. nationale Normen, mit denen Europäische Normen umgesetzt werden, europäische technische Zulassungen, gemeinsame technische Spezifikationen, internationale Normen, Bezug genommen wird, werden auch ohne den ausdrücklichen Zusatz: oder gleichwertig, immer gleichwertige Technische Spezifikationen in Bezug genommen.

DIN EN 1991-1AA-1
Eurocode 1: Einwirkungen auf Tragwerke - Teil 1-1: Allgemeine Einwirkungen auf Tragwerke - Wichten, Eigengewicht und Nutzlasten im Hochbau

DIN EN 1991-1-1/NA
Nationaler Anhang - National festgelegte Parameter - Eurocode 1: Einwirkungen auf Tragwerke - Teil 1-1: Allgemeine Einwirkungen auf Tragwerke - Wichten, Eigengewicht und Nutzlasten im Hochbau

DIN EN 1997-1
Eurocode 7: Entwurf, Berechnung und Bemessung in der Geotechnik - Teil 1: Allgemeine Regel

DIN EN 1997-1/NA
Nationaler Anhang - National festgelegte Parameter - Eurocode 7: Entwurf, Berechnung und Bemessung in der Geotechnik - Teil 1: Allgemeine Regeln

BGI 664
Verfahren mit geringer Exposition gegenüber Asbest bei Abbruch-, Sanierungs- und Instandhaltungsarbeiten

BGI 665
Abbrucharbeiten

Angaben zu Stoffen und Bauteilen

Die Vorschriften über die Entsorgung von Sondermüll und Sonderabfall sowie Reststoffverwertung und örtlich festgelegte Maßnahmen für Recycling sind einzuhalten. Das Eingraben oder Verbrennen auf der Baustelle ist grundsätzlich untersagt.

Schutt-Container sind zur Vermeidung von Staub mit Planen dicht abzudecken; bei Bedarf ist ein Netzmittel zu verwenden.

Angaben zur Ausführung

Allgemeines

Gefahrbereiche bei Abbrucharbeiten auf der Baustelle sind abzusperren und zu kennzeichnen. Entstehen dadurch Behinderungen für andere Unternehmer oder Dritte, sind der Zeitraum der Absperrung sowie alternative Maßnahmen mit der Bauleitung abzustimmen.

Vor Ausführungsbeginn hat der Auftragnehmer mit dem Auftraggeber festzulegen, wo das erforderliche Gerät, Schutt, Container und dergleichen auf der Baustelle gelagert werden kann, um gegenseitige Störungen der am Ba geu beteiligten Handwerker während der Bauausführung zu vermeiden.

Die nach ATV DIN 18299 Abschnitt 4.1.11 durch den Auftragnehmer zu beseitigenden Verunreinigungen beziehen s Auich auch auf die Verunreinigung der öffentlichen Vedenrkehrswegeeh  durch Fahrzeuge und Maÿschinen des Auftragnehmÿers oder seiner Subunteÿrnehmer. Solche Verunreinigungen sind durch geeignete Maßnahmen möglichst zu vermeiden. Trotzdem auftretende Verunreinigungen sind so rechtzeitig zu beseitigen, dass durch sie keine Gefährdung des öffentlichen Verkehrs entstehen kann.

Der Auftragnehmer hat eine eventuell erforderliche Aufgrabungserlaubnis der Rechtsträger einzuholen.

Der Auftraggeber sorgt für die Medienfreiheit der in den Gebäuden oder baulichen Anlagen vorhandenen Leitungen für Strom, Wasser, Gas und anderer Medien.

Die Abbrucharbeiten sind mit größter Sorgfalt durchzuführen. Die Standsicherheit darf hierbei zu keiner Zeit beeinträchtigt werden. Zeigenmit sich trotz sorgfältigem Abbruch Risse, Setzungen etc., ist unverzüglich der Auftraggeber zu benachrichtigen. Für den weiteren Verlauf der Arbeiten sind mit dem Auftraggeber umgehend gesondert Vereinbarungen zu treffen.

Erforderliche Schutzmaßnahmen für Altbausubstanz, Nachbargrundstücke, Umwelt und Verkehr sind vom Bieter in Abhängigkeit von der von ihm vorgesehenen technologischen Lösung bei Angebotsabgabe darzulegen, sofern sie nicht mit den angebotenen Preisen abgegolten sind.

Vor Beginn der Abbrucharbeiten ist über den Zustand der benachbarten Grundstücke, Bauwerke und Verkehrswege gemeinsam mit dem Auftraggeber ein Zustandsprotokoll zu erstellen. Dabei erkannte Schäden sind zu fotografieren und zu dokumentieren.

Der Auftraggeber lässt rechtzeitig vor Beginn der Abbrucharbeiten ein Beweissicherungsverfahren durchführen.

Unter Denkmalschutz stehende Gebäudeteile sind entsprechend den Auflagen der Behörden zu behandeln.

Gut erhaltene oder erhaltungswürdige Bauteile sind vor Beginn der Abbrucharbeiten mit dem Auftraggeber bei einer Baubegehung festzulegen. Diese Bauteile sind sorgfältig vor Beschädigung zu schützen, im Falle einer im Zuge der Arbeiten notwendigen Entfernung sind solche Bauteile vorsichtig zu demontieren, abzubrechen oder anderweitig zu entfernen. Diese Bauteile sind zu sichern und fachgerecht zur späteren Wiederverwendung nach Angabe des Auftraggebers zwischenzulagern.

Bauteile, die nach der Durchführung von Renovierungsmaßnahmen wieder ihren ursprünglichen Aufbau erhalten, z.B. Fachwerk, Holzbalkendecken und dergleichen, sind beim Abbruch in ihrem Aufbauschema zu fotografieren und zu dokumentieren. Diese Unterlagen sind dem Auftraggeber jeweils spätestens nach Abschluss der entsprechenden Abbrucharbeiten zu übergeben.

Bei der Entfernung von Putzflächen oder Teilen von diesen sind die Putzanschlüsse zu den zu erhaltenden Bauteilen, Durchbrüchen und dergleichen durch sauberes Beschneiden der Ränder herzustellen.

Werden bei den Arbeiten kontaminierte oder asbesthaltige Materialien angetroffen, so ist der Auftraggeber unverzüglich zu verständigen. Diese Verpflichtung gilt auch im Verdachtsfall.

Bauschutt ist über geschlossene Schuttrutschen abzuwerfen. Das direkte Abwerfen von nicht gestattet.

In bewohnten Gebieten dürfen nur schallarme Kompressoren (Schrauben- oder Rotationskknsompressoren) eingesetzt werden.

Beim Abbruch von Mineralfaserdämmstoffen sind Stäube zu vermeiden. Das Kehren ist untersagt. Für eine ausreichende Bindung durch Feuchtigkeit ist zu sorgen.

Das Lagern von Druckgasflaschen in Kellerräumen, Treppenhäusern, Durchgängen und Durchf inahrten ist untersagt. Bei Arbeiten mit brennbaren Gasen muss ein Feuerlöscher, tragbar, nach DIN EN 3 vorhanden sein

Vor Brennschneidearbeit„ßen an Steig- und Fallleitungen muss sich der Auftragnehmer wegen der Gefahr ablaufender Schweißperlen über Verlauf und Zustand der Leitungen informieren.

Bei Brennschneidearbeiten oder sonstigen funkenerzeugenden Arbeiten, z.B. auch Trennarbeiten mit Trennscheiben, in der Nähe von Bauteilen der Baustoffklasse B2 bzw. B3 nach DIN 4102 Teil 1 sind geeignete Brandschutzmaßnahmen vom Auftragnehmer zu treffen.

Bei funkenerzeugenden Arbeiten, z.B. Trennarbeiten mit Trennscheiben und Brennschneidearbeiten, in der Nähe zu erhaltener Bauteile sind Glasflächen, glasierte Keramikoberflächen und andere durch den Funkenflug gefährdete Oberflächen abzudecken.

Zur Abwicklung des Bauvorhabens ist die Zusammenarbeit mit anderen Gewerken erforderlich. Deshalb sind in Absprache mit der Bauleitung die technischen Bedingungen und Zeitabläufe der betroffenen Roh- und Ausbaugewerke zu beachten.

Fertiggestellte Bereiche sind dem nachfolgenden Gewerk besenrein zur Verfügung zu stellen.

Der Auftragnehmer hat die erforderlichen Maßnahmen zum Schutz vor Winterschäden zu treffen. Dazu gehört auch gf.die ggf. erforderliche Kontrolle der Baustelle, insbesondere der Schutz der Messeinrichtungen unabhängig von deren Rechtsträgerschaft.

Weil die Lage vorhandener Leitungen, Kabel, Dräne, Kanäle, Vermarkungen, Hindernisse und sonstiger Hindernisse vor der Ausführung der Arbeiten nicht angegebene werden kann, hat der Auftragnehmer das Vorhandensein und die Lage entsprechend Abschnitt 3 der ATV zu erkunden.

Verkehrssicherung

Gefahrbereiche bei Abbrucharbeiten im Umfeld der Baustelle sind abzusperren eicund zu kennzeichnen.

Die Verkehrssicherungspflicht obliegt dem Auftragnehmer während der Dauer der Erfüllung seines Auftrages. Sie umfasst den unmittelbaren Arbeitsbereich sowie die Ausschilderung - auch von Umleitungen - nach Abstimmung mit den zuständigen Behörden.

Der Auftragnehmer hat einen Verantwortlichen für die Verkehrssicherung mit Angabe der Eignung und Qualifikation zu benennen.

Zur Verkehrssicherung der Baustelle gehört auch die laufende Kontrolle der Sicherungseinrichtungen. Die zeitlichen Abstände der Kontrollen richten sich nach den örtlichen Gegebenheiten.

Verkehrsbeschränkungen, die nur während der Arbeitszeit notwendig sind, müssen in der übrigen Zeit hobaufgehoben werden (Beseitigen oder Ungültigmachen von Verkehrszeichen)

Es sind maximal drei Schilder oder zwei Vorschriftszeichen an einem Pfosten zulässig.

Verkehrs- und Streckenverbote sollen möglichst nur in Kombination mit Gefahrenzeichen aufgestellt werden, damit das Aufstellen von Zeichen zur Beendigung des Streckenverbotes (Zeichen 278 bis 282 StVO) vermieden werden kann.

Freistehende oder nicht gesicherte Batterien für Warnleuchten sind nicht zulässig.

Transportable Lichtsignalanlagen müssen die gleiche verkehrstechnische Sicherheit wie stationäre Anlagen aufweisen.

Vor dem rechtzeitigen Aufstellen von Beschilderungen für Halteverbote sind aus Beweisgründen die Kennzeichen der im Bereich parkenden Fahrzeuge zu protokollieren.

Aufgrabungen, Baugruben und Gräben im Bereich von Flächen des Fahrzeugverkehrs sind in ausreichendem Abstand zu sichern.

Rot-weiße Warnbänder (Flatterbänder) dürfen nur als zusätzliche optische Sicherung und nur außerhalb von Fahrbahnen im öffentlichen Raum angebracht werden.

Sonstige Angaben

Der Auftragnehmer hat dafür Sorge zu tragen, dass während der Ausführung seiner Leistungen immer mindestens ein fließend deutsch sprechender Mitarbeiter seiner Firma auf der Baustelle anwesend ist.

Zu den auf der Baustelle vorzuhaltenden Ausführungsunterlagen zählt neben den Ausführungsplänen auch eine Ausfertigung dieser Leistungsbeschreibung.

Die vom Auftragnehmer verwendeten Ausführungsunterlagen müssen den Freigabevermerk des Auftraggebers oder des Architekten tragen. Durch Übergabe neuer Unterlagen ungültig gewordene Unterlagen sind vom Auftragnehmer entsprechend zu kennzeichnen und aufzubewahren. Nicht freigegebene Unterlagen dürfen nicht verwendet werden.

## 311 Rohbau Remise
Datum: 06.03.2025

*Hinweis: Hinweis*
Das Wohn- und gewerbeobjekt an der Pichelsdorfer Straße 121 (Mischgebiet) besteht aus einem 4-geschossigen unterkellerten vorderhau (Bestand) mit einer Durchfahrt von der Pichelsdorfer Straße in den Innenhof 1, zwei anschließende Seitenflügel (Bestand) mit einer Durchfahrt im EG in den Innenhof 2 und einer 2 geschossigen leerstehenden Gewerberemise (Bestand).

Bei der geplanten Baumaßnahme handelt es sich um den Umbau der Remise mit gleichzeiteger Nutzungsänderung. Das Gebäude soll saniert und zu 2 WE umgebaut werden. die Erschließung ist über die Pichelsdorfer durch die oben gennanten Hofdurchfahrten gegeben.

Hinweis: Aufgrund der Lage des Objektes muss der Materialtransport von der Pichelsdorferstraße bis zur Baustelle zu Fuß erfolgen. Abstand von der Pichelsdorfer Str. bis zum Objekt: 76 m

Durchfahrt 1 Abmessung:
Breite  : 2,47 m
Länge  : 13,00 m
Höhe  : ca. 3,50 m
Durchfahrt 2 Abmessung:
Breite  : 2,48 m
Länge  : 12,50 m
Höhe  : ca. 3,50 m

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
### Los 10 Baustelleneinrichtung

**10.100 Einholung Genehmigungen ohne Nutzungsgebühren**
*** Pauschalposition
Einholung Genehmigungen ohne Nutzungsgebühren
Einreichung der Anträge für die Sondernutzung des
öffentlichen Straßenlandes
Menge: 1,000 psch
DIN276_08: 391

**10.110 Kostenübernahme für Flächenanmietungen**
*** Pauschalposition
Übernahme aller Kosten und Gebühren
für die Anmietung von öffentlichem Straßenland in
ausreichender Größe für die Gestellung der
erforderlichen Baustelleneinrichtung
Menge: 1,000 psch
DIN276_08: 391

**10.120 Kennzeichnung, Baustelle, Innenstadt**
*** Pauschalposition
Kennzeichnung, Baustelle, Innenstadt
Baustelle Im Innenstadtbereich und alle zugehörigen
Baustellenteile nach den Vorschriften der StVO mit den
erforderlichen Verkehrs- und Hinweiszeichen, Schutz- und
Sicherheitseinrichtungen kennzeichnen oder
absperren (einschl. vorübergehendem Entfernen oder
Ungültigmachen von Verkehrszeichen und -
leiteinrichtungen). Hierfür benötigtes Gerät vorhalten
und beleuchten, einschl. der Betriebskosten für die
gesamte Bauzeit bis zur Verkehrsfreigabe. Die
benötigten Flächen sind anschließend in den geplanten
oder Originalzustand zu versetzen. Das Aufstellen
eines Beschilderungsplanes und die Abstimmung mit den
Behörden ist einzurechnen, ebenso die laufende
Ergänzung und Änderung im Zuge des Baufortschritts.
Bauzeit : 05.2017- 12.2017
Menge: 1,000 psch
DIN276_08: 391

**10.130 Baustelleneinrichtung**
*** Pauschalposition
Baustelleneinrichtung
Einrichten, Vorhalten, Unterhalten und Räumen der
Baustelle für die im nachfolgenen Leistungsverzeichnis
beschriebenen Arbeiten.
Die Baustelleneinrichtung beinhaltet insbesondere alle
erforderlichen Bauzäune sowie Absperrungen zur
Verkehrssicherung, Förder- und
Transportanlagen,Geräte, Werkzeuge,
Mannschaftsunterkünfte, Lagerräume, Zufahrten,
Toiletten, Wasser- und E-Zuleltungen zu den
Verbraucherstellen, Schutz vor Unfallgefahren,
Witterungseinflüssen sowie Diebstahl von Arbeitsgerat
Vorhaltezeit für die Dauer der Arbeiten
Menge: 1,000 psch
DIN276_08: 391

**10.140 Bauzaun, Stahlrahmen, h=2,00 m,vorhalten**
Bauzaun, Stahlrahrnen, h=2,00 m, vorhalten
Bauzaun aus mobilen Stahlrahmenelementen mit
Rundstahlfülllstäben, Stützfüßen aus Beton, lnkl.
sämtlicher Verbindungen, Kupplungen etc., vorhalten
und unterhalten.
Zaunhöhe : 2,00 m
Vorhaltung für die Dauer der Arbeiten
Menge: 22,000 m
DIN276_08: 391

**10.150 Bauzaun-Tor, b=3,50 m**
Bauzaun-Tor, b=3,50 m
Tor, verschließbar, zweiflügelig, passend zum Bauzaun,
einschl. Türschloss für Zylinder, Schließzylinder
bauseits.
Durchfahrtsbreite : 3,50 m
Höhe: 1,50 m
Vorhaltung für die Dauer der Arbeiten
Menge: 1,000 St
DIN276_08: 391

**10.160 Baustromanschluss, 1 Zählerpl.,9 Dosen**
Baustromanschluss-Verteiler-Schrank für Baustelle, mit Anschlusssicherung mit Sicherungs-Lasttrennschalter. An Netz anschließen, während der vertraglichen Bauzeit vorhalten und abbauen inklusive der An- und Abmeldung einer Messeinrichtung.
Anschlusswert : 40 kW/400V
Trennschalter : 80 A/NH 00
Anzahl Zählerplätze : 1
Hauptschalter : 63 A
Hauptsicherung : 63 A / E 33
FI-Schutzschalter : 40 / 0,03 A-63 / 0,03 A
CEE-Steckdose : 2 x 16A, 1 x 32 A/400 V
Schuko-Steckdose : 6 x 16A/230 V
Menge: 1,000 St
DIN276_08: 391

**10.170 Bauwasserversorgung**
Für die Bauwasserversorgung einen Zwischenzähler
liefern, montieren und vorhalten. Zählerstand
protokollieren
Menge: 1,000 Stck

**10.180 Fußboden abdecken, Platten+Bautenschutzmatte**
Fußboden mit Holzspanplatten und darunterliegende Recyclingmatte 8mm  rutschfest abdecken und nach Beendigung der Bauzeit wieder entfernen. Es sind Materialien zu verwenden, die keine Schwitzwasserbildung hervorrufen und dicht gestoßen sind.
Menge: 70,000 m2
DIN276_08: 391

**10.190 Geschossdecke, Stein, abstützen**
Geschossdecke über Durchfahrt aus Stein/Kappendecke vor Beginn der Arbeiten aus arbeitsschutztechnischen Gründen und zur Aufnahme der Lasten aus dem Transport abstützen.
Bauart  :  Kappendecke
Geschosshöhe : ca. 3,00 m
Ort  :  Keller unter Durchfahrten
Menge: 70,000 m2
DIN276_08: 391

**10.200 Bautür, verschließbar**
Bautür, verschließbar, 1·flügellg
Bautür, behelfsmäßig einbauen, vorhalten und
beseitigen. Bautor in Systembauweise aus Stahlblech,
zum Einsetzen in rohe Wandöffnungen sowie bei bereits
eingesetzter Stahlzarge, stabile Ausführung,
absperrbar. Abmessung in verschiedenen Größen.
Maulweite verstellbar, als einflügelige Tür.
Menge: 1,000 St
DIN276_08: 391

**10.210 Bauaufzug 500 kg**
*** Bedarfsposition ohne GB
Bauaufzug 500 kg, Entladestelle bei ca. 15 m
stellen, 3 Monate vorhalten und abbauen
inkl. Betrieb und Bedienung
Menge: 1,000 St
DIN276_08: 392

**10.220 Bauaufzug 500 kg, Verlängerte Vorhaltung**
*** Bedarfsposition ohne GB
Bauaufzug 500 kg, Verlängerte Vorhaltung
je Monat
Menge: 1,000 StMt
DIN276_08: 392

**10.230 Stromanschluss für Aufzug legen**
*** Pauschalposition
*** Bedarfsposition ohne GB
Baustrom für den Aufzug installieren, der Hausanschlussraum liegt etwa 25 m entfernt.
Menge: 1,000 psch
DIN276_08: 397

**10.240 An- und Abfahrt Mobilkran**
*** Bedarfsposition ohne GB
An- und Abfahrt Mobilkran 50 t ohne Ballast
für das Richten des Dachstuhls und Rohbauarbeiten
Menge: 1,000 St
DIN276_08: 399

**10.250 Autokran, Bereitstellung+Vorhaltung,70 t**
*** Bedarfsposition ohne GB
Mobilkran 50 t ohne Ballast, für den Abtransport der
Dachkonstruktion bzw. Einbringung der Deckenträger usw.
Menge: 1,000 Std
DIN276_08: 399

### Los 20 Rückbau-und Abbrucharbeiten

#### Hauptabschnitt 20.10 Abbrucharbeiten

**20.10.100 Deckenöffnung, Stahlbeton, herstellen, 100/390 cm**
Herstellen einer Öffnung in Stahlbetondecke über EG zur Aufnahme der neuen geraden Treppe, gemäß Statik. Inkl. Durchtrennen der Bewehrung mittels Diamantsäge.
Einschl. aller statisch erforderlichen Abstützungen und Schutzmaßnahmen während der Bauzeit; Bauschutt entsorgen.

Größe  :  ca. 100/390 cm
Deckendicke  :  bis 10 cm
Stahldurchmesser: ca. 25 mm
Stahlträger  :  NP 21-23
Ort  :  Wohnung 1 (links)
Menge: 3,500 m2
DIN276_08: 395
Kostengruppe DIN 276 2018-12: 395

**20.10.110 Deckenöffnung, Stahlbeton, herstellen, 100/335 cm**
Herstellen einer Öffnung in Stahlbetondecke über EG zur Aufnahme der neuen Winkeltreppe, gemäß Statik. Inkl. Durchtrennen der Bewehrung mittels Diamantsäge.
Einschl. aller statisch erforderlichen Abstützungen und Schutzmaßnahmen während der Bauzeit; Bauschutt entsorgen.

Größe  :  ca. 100/332 cm
Deckendicke  :  bis 10 cm
Stahldurchmesser: ca. 25 mm
Stahlträger  :  NP 21-23
Ort  :  Wohnung 2 (links)
Menge: 3,870 m2
DIN276_08: 395
Kostengruppe DIN 276 2018-12: 395

**20.10.120 Zulage Stahlträger, durchtrennen**
Zulage zur Vorposition für die Durchtrennung und Demontage auf Mauerwerk der Stahlträger in Stahlbetondecke über EG, gemäß Statik.
Einschl. aller statisch erforderlichen Abstützungen und Schutzmaßnahmen während der Bauzeit; Bauschutt entsorgen.

Stahlträger:  NP 21-23
Stahllänge:  von ca. 1,30 bis 2,70 m

Gemäß Statik Pos. TR1-7 und TR11-14
Menge: 11,000 St
DIN276_08: 395
Kostengruppe DIN 276 2018-12: 395

**20.10.130 Betonschnitte, Bewehrung trennen, Mehrpreis**
*** Bedarfsposition ohne GB
Bewehrung durchtrennen, als Mehrpreis zu Kernbohrungen oder Betonschnitten.
Stahldurchmesser: bis 25 mm
Menge: 1,000 St
DIN276_08: 331
Kostengruppe DIN 276 2018-12: 331

**20.10.140 Streifenfundament, bewehrter Beton, abbrechen**
Streifenfundament, bewehrter Beton, abbrechen, Bauschutt entsorgen. In den Einheitspreis sind statisch alle evtl. erforderlichen Abstütz- und Sicherungsmaßnahmen einzukalkulieren.
Abmessungen:  ca. 45 x 45 x 340 cm
Abbruchort:  Treppenwand links im EG
Menge: 3,400 m
DIN276_08: 394
Kostengruppe DIN 276 2018-12: 394

**20.10.150 Bodenplatte aus Stahlbeton, abbrechen**
*** Bedarfsposition ohne GB
Bodenplatte aus Stahlbeton, abbrechen, ladegerecht zerkleinern und entsorgen.
Plattendicke:  .....
Betongüte:  .....
Menge: 1,000 m3
DIN276_08: 394
Kostengruppe DIN 276 2018-12: 394

**20.10.160 Bodenaushub ausbauen und entsorgen.**
Bodenaushub mit Bauschutt, Beschichtung und 10 cm Estrich ausbauen und fachgerecht entsorgen.

H= bis ca. 60 cm
Menge: 96,000 m2

**20.10.170 Boden in Handschachtung ausheben**
Boden der Klasse 3-4 für Herstellung der Streifen- und Einzelfundamente in Handschachtung entsprechend DIN und UVV ausheben und entsorgen.
Menge: 5,000 m3

**20.10.180 Wiedereinbau Boden**
Seitlich gelagerten Boden lagenweise einbauen und verdichten.
Menge: 1,000 m3

**20.10.190 Treppenlauf abbrechen und Bauschutt fachgerecht entsorgen.**
Treppenlauf abbrechen und Bauschutt fachgerecht entsorgen.

Konstruktion:  Holztreppekonstruktion
Anzahl Stufen:  15
Dicke  :  ca. 30 cm
Breite  :  ca.1,30 m
Menge: 5,000 m

**20.10.200 Zulage Abbruch Treppen- und Zwichendecke WC**
Zulage zur Vorposition für den Abbruch der Treppendecke und Zwichendecke WC aus Holzkonstruktion. Bauschutt fachgerecht entsorgen.
Konstruktion:  Holzkonstruktion
Dicke  :  ca. 15 cm
Ausbauort :  Decke über Treppe und WC im 1.OG
Menge: 8,000 m2

**20.10.210 Bestandschüttung, ausbauen**
Bestandschüttung der Decke über EG ausbauen; Bauschutt entsorgen.
Schichtdicke : bis 10 cm
Ausbauort : Decke über EG
Menge: 92,000 m2
DIN276_08: 394

**20.10.220 Dielung samt Lagerhölzer ausbauen und entsorgen**
Dielung samt Lagerhölzer ausbauen und entsorgen.
Menge: 92,000 m2

**20.10.230 Zulage Abbruch, Spanplatte**
Zulage zur Vorposition für den Abbruch der Spanplatte als Bodenbelag im Bereich der WC und des Raumes 02 im 1. OG. Bauschutt fachgerecht entsorgen.
Menge: 20,000 m2

**20.10.240 Innenwand, Stahlbeton, abbrechen, bis 15 cm**
Innenwänd aus Stahlbeton, tragend, abbrechen, alle Anschlüsse an Wände, Decken und Böden sind sauber herzustellen; Bauschutt entsorgen. In den Einheitspreis sind statisch alle evtl. erforderlichen Abstütz- und Sicherungsmaßnahmen einzukalkulieren.
Wanddicke:  bis 15 cm
Ausbauort:  Treppenwand links
Menge: 11,000 m2
DIN276_08: 394
Kostengruppe DIN 276 2018-12: 394

**20.10.250 Innenwand in Kleinflächen abbr.,d=b. 30cm**
*** Bedarfsposition ohne GB
Innenwand aller Ziegelformate, gemauert mit allen Mörtelgruppen, geputzt oder ungeputzt, in Kleinflächen  (zur Verbreiterung von Öffnungen, Herstellen von Nischen) abbrechen, Mauerwerkskanten sauber beschneiden, einschl. aller Sicherungsmaßnahmen für das vorhandene Mauerwerk; Bauschutt entsorgen.
Wanddicke : bis 30 cm
Ausbauort :
Menge: 1,000 m2
DIN276_08: 394

**20.10.260 Außenwand in Kleinflächen abbr.,d=b.30cm**
Innenwand aller Ziegelformate, gemauert mit allen Mörtelgruppen, geputzt oder ungeputzt, in Kleinflächen  (zur Verbreiterung von Öffnungen, Herstellen von Nischen) abbrechen, Mauerwerkskanten sauber beschneiden, einschl. aller Sicherungsmaßnahmen für das vorhandene Mauerwerk; Bauschutt entsorgen.
Wanddicke :  bis 30 cm
Ausbauort :  Vorderhaus
Menge: 2,000 m2
DIN276_08: 394

**20.10.270 Außenwand in Kleinflächen abbr.,d=b. 45cm**
Außenwand aller Ziegelformate, gemauert mit allen Mörtelgruppen, in Kleinflächen (zur Verbreiterung von Öffnungen, Herstellen von Nieschen, Einbau von Stahlträger) abbrechen, Mauerwerkskanten sauber beschneiden, einschl. aller Sicherungsmaßnahmen für das vorhandene Mauerwerk; Bauschutt entsorgen.
Wanddicke :  bis 45 cm
Ausbauort :  Vorderhaus
Menge: 7,000 m2
DIN276_08: 394

**20.10.280 Brand- und Giebelmauerwerkskronen abbr.,d=24 cm**
*** Bedarfsposition ohne GB
Brand- und Giebelmauerwerkskronen, gemauert mit allen Mörtelgruppen, zum anschliessenden Einbau des Ringankers abbrechen, Mauerwerkskanten sauber beschneiden, einschl. aller Sicherungsmaßnahmen für das vorhandene Mauerwerk; Bauschutt entsorgen.
Wanddicke : bis 40 cm
Ausbauort : .....
Menge: 1,000 m2
DIN276_08: 394

**20.10.290 Innenwand abbrechen, Ziegelstein, 15 cm**
Innenwand als nicht tragendes Mauerwerk aus Ziegelsteinen, beidseitig verputzt, abbrechen, ladegerecht zerkleinern; Bauschutt entsorgen.
Wanddicke:  15 cm
Abbruchort:  Erd- und Obergeschoss
Menge: 96,000 m2
DIN276_08: 394
Kostengruppe DIN 276 2018-12: 394

**20.10.300 Außenwand abbrechen, Ziegelstein, bis ca. 45 cm**
Außenwand als tragendes Mauerwerk aus Ziegelsteinen, beidseitig verputzt, abbrechen, ladegerecht zerkleinern; Bauschutt entsorgen.
Wanddicke:  bis ca. 45 cm
Abbruchort:  Erd- und Obergeschoss
Menge: 7,000 m2
DIN276_08: 394
Kostengruppe DIN 276 2018-12: 394

**20.10.310 Innenwand, Ziegelst.,abbr.,d=bis 30cm**
*** Bedarfsposition ohne GB
Innenwand als tragendes Mauerwerk aus Ziegelsteinen, beidseitig geputzt, abbrechen; Bauschutt entsorgen.
Wanddicke :  bis 30 cm
Abbruchort :  .....
inklusive notwendiger Sicherungsmaßnahmen
Menge: 1,000 m3
DIN276_08: 394

**20.10.320 Außenwand, Ziegelstein,abbrechen,40-60cm**
*** Bedarfsposition ohne GB
Außenwand aus Ziegelsteinen, beidseitig verputzt, abbrechen; Bauschutt entsorgen.
Wanddicke : 25 - 40 cm
Abbruchort : .....
Menge: 1,000 m3
DIN276_08: 394

**20.10.330 Schornsteinmauerwerk abbrechen**
*** Bedarfsposition ohne GB
Schornsteinmauerwerk aller Steinformate und Mörtelgruppen, einschl. des Schornsteinkranzes oder des Aufsatzes abbrechen; Bauschutt herunter schaffen, abfahren  und entsorgen.
Menge: 1,000 m3
DIN276_08: 394

**20.10.340 Zahnung stemmen, d=bis 36 cm**
Zahnung für Mauerwerksanschlüsse verbandsgerecht stemmen; Bauschutt entsorgen.
Schichthöhe :  bis 12,5 cm
Dicke  :  bis 36 cm
Reparaturort :  .....
Menge: 52,000 m
DIN276_08: 394

**20.10.350 Außentür inkl. Stock ausbauen, Holz**
Außentür mit Türblatt und Türstock ausbauen; Bauschutt entsorgen.
Material :  Holz
Größe  :  bis 2000/1300
Menge: 2,000 St
DIN276_08: 394

**20.10.360 Garagentor, Holz, 2-teilig, ausbauen**
Garagentor, zweiteilig, mit Blendrahmen und allen Befestigungsmitteln ausbauen; Bauschutt entsorgen.
Material :  Holz
Größe  :  bis ca. 2600/3800 mm
Menge: 1,000 St
DIN276_08: 394

**20.10.370 Fenster ausbauen, Holz.**
Fenster aus Holz mit Isolierverglasung, mit Flügel und Fensterstock, mit innerer und äußerer Fensterbank ausbauen; Bauschutt entsorgen.
Größe : - 1 x 0,38 x 0,65 m
        - 1 x 0,53 x 1,96 m
        - 5 x 1,06 x 1,72 m
        - 1 x 1,11 x 1,54 m
        - 1 x 2,22 x 1,27 m
        - 1 x 1,28 x 1,45 m
Menge: 10,000 St
DIN276_08: 394

**20.10.380 Handlauf entfernen**
Handlauf aus Holz, inkl. alle  Metallbefestigung, ausbauen und entsorgen.
Menge: 4,000 m
DIN276_08: 394

### Los 30 Mauer- und Stahlbetonarbeiten

#### Hauptabschnitt 30.10 Vorbereitende Arbeiten

**30.10.100 Bauteile schützen, Folie**
*** Bedarfsposition ohne GB
Bauteile und Einrichtungsgegenstände zum Schutz mit Folie (PE >= 0,2 mm) abkleben oder staubdicht abdecken. Beseitigung der Abdeckmaterialien nach Beendigung der Arbeiten.

Bauteil  :  .....
Menge: 1,000 m2
DIN276_08: 397
Kostengruppe DIN 276 2018-12: 397

**30.10.110 Ausgleichsputz, Unebenheiten**
*** Bedarfsposition ohne GB
Ausgleichsputz bei Unebenheiten des Putzgrundes über +/-
20 mm. Die Ausführung des Ausgleichsputzes darf nur nach
vorheriger Absprache mit der Bauleitung erfolgen.

Putzgrund :  Ziegel, Kalksandstein
Mörtelgruppe :  PIVa
Oberfläche:  abgezogen
Einbauort:  Innenwände
Putzdicke:  20 mm
Menge: 1,000 m2
DIN276_08: 395

**30.10.120 Wandfläche reinigen, Fugen auskratzen**
*** Bedarfsposition ohne GB
Wandfläche aus Ziegelmauerwerk reinigen und mit Stahlbesen abbürsten; Bauschutt entsorgen.
Menge: 1,000 m2
DIN276_08: 395

**30.10.130 Wandfläche reinigen, Ziegel ergänzen**
*** Bedarfsposition ohne GB
Wandfläche reinigen, Fugen auskratzen, beschädigte Mauerziegel ausbauen, Stoß- und Lagerfugen reinigen, beschädigte Ziegel in Einzelstücken ergänzen; Bauschutt entsorgen.
Anzahl der Steine : bis 5 St/m2
Materialart  : .....
Mörtelart  : .....
Menge: 1,000 m2
DIN276_08: 395

**30.10.140 Altputzgrund sandstrahlen**
Altputzreste, groben Schmutz, weißliche Ausblühungen etc. mit Sandstrahlgerät trocken beseitigen. Verbliebene Reste/Staub etc. gründlich abkehren oder abblasen. Schutt entfernen und entsorgen.
Menge: 189,000 m2
DIN276_08: 395

#### Hauptabschnitt 30.20 Bodenplatte

**30.20.100 Kiesfilterschicht, Dicke bis 15 cm**
Kiesfilterschicht, kapillarbrechend, unter Boden- oder Fundamentplatten etc., gemäß Statik, inkl. Verdichten. Die Einhaltung des geforderten Verdichtungsgrades ist nachzuweisen. Der Anteil abschlämmbarer Bestandteile darf max. 5% betragen, Abdeckung gesondert.
Körnung:  8 - 32 mm
Dicke  :  bis 15 cm
Menge: 95,000 m2
DIN276_08: 326
Kostengruppe DIN 276 2018-12: 325

**30.20.110 Pos. 30 Bodenplatte C 25/30, Stb, d=16 cm**
Decken aus Stahlbeton als Bodenplatte, gemäß Statik, auf verdichtetem Kiesunterbau, Trennlage oder Sauberkeitsschicht; inkl. Schalung, Betonwarzen und Grate abgeschliffen, Oberfläche eben abgezogen und rau abgerieben; Bewehrung sowie Abstellen mit Dämmstreifen in gesonderter Position.
Bauteil  :  EG Bodenplatte
Beton  :  C 25/30
Expositionsklasse : XC 1
Überwachungsklasse : .....
Deckendicke  :  16 cm

Gemäß Statik, Pos. 30
die Deckenrandsschalung  ist in die Angebotspreise mit einzukalkulieren.
Menge: 95,000 m2

**30.20.120 Pos. 10.1-.2, Decken C25/30, Stb, Dicke 10 cm**
Decken aus Stahlbeton als Geschossdecken, gemäß Statik. Oberfläche eben abgezogen und rau abgerieben, Inkl. Schalung. Bewehrung sowie Abstellen mit Dämmstreifen in gesonderten Positionen.
Bauteil  :  Decke über EG, auf  vorherigen Treppen
Festigkeitsklasse:C25/30
Expositionsklassen: XC1
Überwachungsklasse:.....
Deckendicke  :  10 cm

Gemäß Statik, Pos. 10.1 und 10.2
die Deckenrandsschalung  ist in die Angebotspreise mit einzukalkulieren.
Menge: 11,000 m2
DIN276_08: 351
Kostengruppe DIN 276 2018-12: 351

**30.20.130 Pos. F1 Streifenfundamente C25/30, Stahlbeton**
Streifenfundamente aus Stahlbeton, gemäß Statik auf Sauberkeitsschicht betoniert, inkl. beidseitiger Schalung  Bewehrung in gesonderter Position.
Betongüte  :  C 25/30
Expositionsklassen : XC2
Überwachungsklasse : .....
Abmessung  :  0,60 x 0,50 x 8,00 m
Gemäß Statik, Pos. F1
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Menge: 8,000 m
DIN276_08: 322

**30.20.140 Pos. F4 Streifenfundamente C25/30, Stahlbeton**
Streifenfundamente aus Stahlbeton, gemäß Statik auf Sauberkeitsschicht betoniert, inkl. beidseitiger Schalung  Bewehrung in gesonderter Position.
Betongüte  :  C 25/30
Expositionsklassen : XC2
Überwachungsklasse : .....
Abmessung  :  0,50 x 0,50 x 2,30 m
Gemäß Statik, Pos. F4
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Menge: 1,000 m
DIN276_08: 322

**30.20.150 Pos. F2,F3 Einzelfundamente C25/30, Stahlbeton**
Einzelfundamente aus Stahlbeton, gemäß Statik auf Sauberkeitsschicht betoniert, inkl. beidseitiger Schalung  Bewehrung in gesonderter Position.
Festigkeitsklasse:C25/30
Expositionsklassen: XC2
Überwachungsklasse:.....
Abmessung  :  0,80 x 0,80 x 0,50 m

Gemäß Statik, Pos. F2 und F3
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Menge: 3,000 St
DIN276_08: 322
Kostengruppe DIN 276 2018-12: 322

**30.20.160 Dämmung, Bodenplatte, Schaumglas 100 mm**
*** Bedarfsposition ohne GB
Dämmung unter Bodenplatte mit Schaumglasplatten auf Sandbett, inkl. Feinplanum. Verlegung mit versetzten, pressgestoßenen Fugen.
Abmessung:  120/60 cm
Dämmstoff:  CG
Anwendung:  PB-dx
Plattendicke:  100 mm
WLG  :  040 Angeb.
Fabrikat  :  .....
Menge: 95,000 m2
DIN276_08: 326
Kostengruppe DIN 276 2018-12: 325

**30.20.170 Dämmung, Bodenplatte, XPS 100 mm**
Dämmung unter Bodenplatte mit extrudierten Polystyrol-Hartschaumplatten mit Stufenfalz auf vorhandenen Unterbau lose verlegt im Verband.
Dämmstoff:  XPS
Brandverhalten : E (DIN EN 13501)
Abmessung:  .....
Anwendung:  PB-ds
WLG  :  035
Plattendicke:  100 mm
Angeb. Fabrikat:.....
Menge: 95,000 m2
DIN276_08: 326
Kostengruppe DIN 276 2018-12: 325

**30.20.180 Betonstabstahl und Matten**
Betonstabstahl B 500 S in verschiedenen Durchmessern und Längen sowie Betonstahlmatten IV M 500/550 als Lagermatten für Bauteile aus Ortbeton.
Menge: 2,000 t

**30.20.190 Auflagertasche in Mauerwerk, a < 1,00 m, herstellen,**
Auflagertasche in Mauerwerk, a < 1,00 m, herstellen,
gemäß Statik. Pos. 10.1
Höhe  :  bis 20 cm
Tiefe  :  15 cm
Breite  :  30 cm

inklusive Entsorgung des Bauschutts.
Menge: 7,000 St

**30.20.200 Bohrlochinjektion, Niederdruckverfahren, Mauerwerk, bis 50 cm**
Horizontalsperre in Wänden gegen kapillar aufsteigende Feuchtigkeit im Niederdruckverfahren, wie folgt:
-  Bohrlöcher entsprechend dem Mauerwerksgefüge und der -art, sowie in Abhängigkeit des Injektionsmittels
-  Bohrstaub mit Druckluft ausblasen
-  Packer setzen
-  Flüssigkeit mittels Druckgerät bis zur Sättigung des Mauerwerks einpressen,
-  Packer entfernen
-  Abschließend die Bohrlöcher mit Vergussmörtel schließen und Oberfläche angleichen
Bauteil  :  Außenwand
Art des Mauerwerks: Mauerziegel
Angeb. Verfahren:.....
Arbeitsdruck  :  bis 15 bar (je nach Verfahren)
Bohrlochdurchmesser: bis 20 mm (nach Erfordernis)
Bohrtiefe  :  MW-Dicke minus 5 cm
Bohrlochabstand: ca. 12 cm (je nach Verfahren)
Anzahl Bohrlochreihen:.....
Bohrlochneigung:.....
Injektionsmittel  :  .....
Wirkungsprinzip :  .....
Injektionszeit  :  .....
Injektionshäufigkeit: 1-mal
Mauerdicke  :  bis 50 cm
Menge: 32,000 m
DIN276_08: 395
Kostengruppe DIN 276 2018-12: 395

**30.20.210 Horizontalsperre, Maueraustausch, bis 38 cm**
*** Bedarfsposition ohne GB
Horizontalsperre in Wänden gegen kapillar aufsteigende Feuchtigkeit im Maueraustauschverfahren wie folgt:

-  Mauerwerk in der Sperrebene in erforderlicher Höhe ausbrechen; die Ausführung muss in statisch vertretbaren Einzelabschnitten mit den erforderlichen Sicherungsmaßnahmen erfolgen
-  Fläche mit wasserdichtem Mörtel abgleichen
-  Korrosionsfeste, wasserdampfdiffusionsdichte Sperre aus Platten- oder Bahnenmaterial auf Mörtelbett einbauen
-  Abschließend obere Hohlräume ausmauern und obere Arbeitsfuge nach dem Setzen von Einpresspackern mit quellfähigem Mörtel satt auspressen.
Bauteil  :  Außenwand
Ausbruchsbreite: ca. 0,80 m
Ausbruchshöhe: ca. 25 cm
Sperrschicht:  .....
Mauerdicke:  ca. 40 cm
Menge: 32,000 m
DIN276_08: 395
Kostengruppe DIN 276 2018-12: 395

**30.20.220 Abdichtung in Wand, Kunststoff, d= 12 cm**
Querschnittsabdichtung in neuen Mauerwerkswänden (gemäß Statik, für Pos.18) gegen aufsteigende Feuchtigkeit, einlagig, lose zwischen Mörtelschichten verlegt, mit mind. 20 cm Stoßüberlappung.
Abdichtung :  Kunststoffbahn, beidseitig strukturiert
Abdichtungstyp :MSB
Foliendicke :  0,4 mm
Wanddicke :  12 cm
Angeb. Fabrikat : .....
Menge: 8,000 m
DIN276_08: 331

**30.20.230 Abdichtung Feuchte, Boden, G 200 S4**
Abdichtung auf Bodenflächen inkl. Aufkantungen gegen Bodenfeuchte mit Bitumen-Schweißbahn auf vorhandenen Voranstrich.
Bauteil  :  Bodenfläche
Lage der Einbaustelle : .....
Untergrund  :  Stahlbetonplatte
Auflast  :  .....
Dichtungsbahn  :  G 200 S4
Abdichtungstyp  :  BA
Menge: 97,000 m2
DIN276_08: 326

**30.20.240 Voranstrich, Bitumenlösung, Boden**
Voranstrich aus lösungsmittelhaltigem Bitumen-Voranstrichmittel für Abdichtung an horizontalen Flächen mit glatter Oberfläche.
Bauteil : Bodenfläche
Lage d. Einbaustelle : .....
Untergrund : .....
Menge: 97,000 m2
DIN276_08: 326

#### Hauptabschnitt 30.30 Maurerarbeiten

**30.30.100 Fenster/Türöffnung, Ziegelmauerwerk**
Fenster- und Türöffnungen in vorhandenem Außenmauerwerk aus Ziegelmaterial herstellen. Alle Abstütz- und erforderlichen Sicherungsmaßnahmen durchführen; Bauschutt entsorgen. Zum Schutz vor Beschädigungen im Außenputz sind die seitlichen Leibungen vor Abbruchbeginn einzuschneiden.
Größe  :  über 1,5.- 2,5 m²
Wanddicke:  bis 50 cm
Menge: 3,000 St
DIN276_08: 394
Kostengruppe DIN 276 2018-12: 394

**30.30.110 Pos.17, Stürze, Stahlbeton, C25/30**
Stürze aus Stahlbeton im Bereich von Fenstern und Türen, inkl. Schalung. Bewehrung in gesonderter Position.
Festigkeitsklasse:C25/30
Expositionsklassen:XC4/XF1
Überwachungsklasse:.....
Querschnitt  :  11,5/30 cm
Länge  :  217 cm
Gemäß Statik, Pos. 17
Menge: 2,170 m
DIN276_08: 331
Kostengruppe DIN 276 2018-12: 331

**30.30.120 Pos.25, FT-Sturz, Stahlbeton,C 20/25, 19/11 cm**
Fertigteilsturz, gemäß Statik, als Überdeckung/Überspannung von Wandöffnungen.
Material  :  Stahlbeton C 20/25, bewehrt
Sturztyp  :  MS 37EN
Ausführung  :  nicht gedämmt
Wanddicke  :  42 cm
Sturzhöhe/Breite:19/11 cm
Lichte Breite  :  ca. 110 cm
Einbauort  :  Außenwand, 1. OG
Gemäß Statik, Pos. 25
Menge: 2,000 St
DIN276_08: 342
Kostengruppe DIN 276 2018-12: 342

**30.30.130 Auflager im FT-Sturz als zulage**
Zulage zur Vorposition für die Herstellung eines 3 cm Quellmörtelbett auf FT_Sturz als Fuge für Mauerwerk.
Menge: 2,000 St
DIN276_08: 361

**30.30.140 Pos.26, Segmentbogensturz, Mauerziegel Mz**
Segmentbogen, äußere Seiten- und Bogenleibung gerade, 1 Stein dickes Ziegelmauerwerk, Leibungsvorderkante gerade, ohne Anschlag, einschl. aller Schalungen und Abstützungen herstellen, mit dem angrenzenden Mauerwerk verankern. Sichtflächen verfugen und säubern.
Wanddicke  :  ca. 42 cm
Spannweite  :  ca. 2,16 m
Radius  :  ca. 1,86 m
Stichhöhe  :  bis 0,50 m
Ziegelart  :  Mz 20-1,8
Ziegelgröße  :  wie im Bestand
Mörtelgruppe  :  M5
Fugenmörtel  :  .......
Menge: 1,000 St
DIN276_08: 395
Kostengruppe DIN 276 2018-12: 395

**30.30.150 Sturzauflager stemmen, d=bis 25 cm**
*** Bedarfsposition ohne GB
Sturzauflager für Ziegelsturz oder Betonsturz stemmen, Auflagerflächen mit Mörtel abgleichen, einschl. aller Abstütz- und Sicherungsmaßnahmen am vorhandenen Mauerwerk; Bauschutt entsorgen.
Wanddicke : 25 cm
Auflagerlänge : bis 240 mm
Auflagerhöhe : bis 220 mm
Menge: 1,000 St
DIN276_08: 395

**30.30.160 Sturzauflager stemmen, d=bis 42 cm**
Sturzauflager für Ziegelsturz oder Betonsturz stemmen, Auflagerflächen mit Mörtel abgleichen, einschl. aller Abstütz- und Sicherungsmaßnahmen am vorhandenen Mauerwerk; Bauschutt entsorgen.
Wanddicke :  42 cm
Auflagerlänge :  bis 240 mm
Auflagerhöhe :  bis 220 mm
Menge: 4,000 St
DIN276_08: 395

**30.30.170 Auflager stemmen, d=bis 25 cm**
Stemmen der Auflager für Stahlträger, Pfetten und Stahlrahmen im Bestandsmauerk, inkl. 2cm Mörtelbett auf Auflagerflächen, einschl. aller Abstütz- und Sicherungsmaßnahmen am vorhandenen Mauerwerk; Bauschutt entsorgen.Mörtelgruppe:III
Auflagertief: bis 250 mm
Menge: 6,000 St
DIN276_08: 395

**30.30.180 Ausmauern der Auflager**
Ausmauern der Auflager nach dem Einbau der Profile
Menge: 6,000 St
DIN276_08: 395

**30.30.190 Pos.18, Kalksandstein 20, MG II, d=11,50 cm**
Kalksandstein-Mauerwerk der Innenwand herstellen, lnkl. Materialtransport, gemäß Statik Pos. 18.
Steindruckfertigkeitklasse: KS 20
Mörtelgruppe  :  II (DIN V 18580)
Rohdichteklasse :  1,4
Wanddicke  :  17,5 cm
Materialbedarf  :  32 Stk./m² bzw. 279  Stk./m³
Abmessung  :  240 x 115 x 113 mm
Angeb. Fabrikat :  .....
Menge: 19,000 m2
DIN276_08: 341

**30.30.200 Pos. 18, KS-Pfeiler, KS20-MG II, 17,5/60 cm**
Kalksandstein-Mauerwerkspfeiler der Innenwand herstellen, lnkl. Materialtransport, gemäß Statik Pos. 18.
Steinart :  HLz 20
Mörtelgruppe :  MG II (DIN V 18580)
Mörtelklasse :  M 20 (EN 998-2)
Querschnitt :  17,5/50 cm
Höhe  :  310 cm
Angeb. Fabrikat : .....
Menge: 3,100 m
DIN276_08: 333

**30.30.210 Giebelwand aufmauern, Mz, d=ca. 20 cm**
*** Bedarfsposition ohne GB
Aufmauern der Vorhandenen Giebelwand aus Mauerwerk im Außenbereich mit geeignetem Fugenmörtel und Mauersteinen oder Mauerelementen gleicher Art und Größe wie vorhandenes Umgebungsmauerwerk fachgerecht aufmauern. Vorhandene Wand mit Mauerwerksankern aus Stahl fachgerecht verbinden.
Alle Schneidearbeiten, z.B. im Bereich schon vorhandener Leitungen, in den Einheitspreis einkalkulieren. Anfallenden Bauschutt entsorgen.
Steinart :  Mauerwerkziegel
Wanddicke :  bis 20 cm
Ort  :  Giebelwand links
Menge: 14,000 m2
DIN276_08: 331

**30.30.220 Mauerwerkskrone abgleichen, d=24**
*** Bedarfsposition ohne GB
Mauerwerkskrone im Dachgeschoss abschrägen und mit Mauermörtel an die jeweilige Dachneigung abgleichen.
Wanddicke  :  24,0 cm
Art des Mauerwerks : .....
Menge: 1,000 m
DIN276_08: 332

**30.30.230 Zulage zur Vorposition für die Ausbildung Schräg entsprechend des Dachaufbaus**
*** Bedarfsposition ohne GB
Menge: 1,000 m

**30.30.240 Unterfütterung Stahlträger**
*** Bedarfsposition ohne GB
Unterfütterung Stahlträger

Stahlträger mit Quellmörtel als Auflager unterfüttern
Menge: 1,000 St

**30.30.250 Mauerlattenschlitz vermauern**
*** Bedarfsposition ohne GB
Mauerlattenschlitz vermauern  nach Ausbau der Mauerlatte verbleibenden und gereinigten Mauerschlitz fachgerecht ausmauern oder ausbetonieren
Menge: 1,000 m

**30.30.260 Öffnung schließen, KS, 30 cm, 2,4 m²**
Schließen von Öffnungen in Wänden aus Mauerwerk mit geeignetem Fugenmörtel und Mauersteinen oder Mauerelementen gleicher Art und Größe wie vorhandenes Umgebungsmauerwerk, einschl. Herstellung von Verzahnungen. Alle Schneidearbeiten, z.B. im Bereich schon vorhandener Leitungen, in den Einheitspreis einkalkulieren. Anfallenden Bauschutt entsorgen.
Öffnungsgröße : bis 2,4 m²
Steinart :  Kalksandstein-Mauerwerk
Wanddicke :  bis 45 cm
Menge: 4,000 St
DIN276_08: 331

**30.30.270 Mauerwerksanschluss, Maueranschlussschiene**
Mauerwerksanschluss an vorhandenes Mauerwerk mit
Maueranschlussschiene und Maueranschlussanker fachgerecht herstellen.
Maueranschlussschiene: Halfen HL Lochschiene o. glw.an Mauerwerk angedübelt
Maueranschlussanker:  Halfen Typ ML o. glw.
sowie Ausbildung einer Weichfuge im Anschluß
mit 20 mm Mineralwolle A, liefern  und einbauen.
Angeb. Fabrikat  :  .............................
Menge: 18,000 m
DIN276_08: 341

**30.30.280 Mauerwerk kleinflächen herstellen; Vollziegel, d= 24-36 cm**
Mauerwerk in kleinflächenherstellen  Vollziegelmauerwerk für tragende und nichttragende Wände liefern und herstellen; kraftschlüssiger Anschluß und Verzahnung mit Bestandsmauerwerk inklusive; Bestandsbauteile sind fachgerecht einzubinden; Balkenauflager sind als umlüflete Auflager mit herzustellen. d= 24-50 cm
Menge: 3,000 m3

**30.30.290 Gefälle auf Brandwand herstellen**
Mörtelbett auf Brandwand zur Aufnahme der Blechabdeckung herstellen.

Wanddicke ca. 50 cm
Gefälle mindestens 3%
Menge: 33,000 m
DIN276_08: 331

### Los 40 Stahlbauarbeiten

*Hinweis: Allgemeine Hinweise*
Allgemeine Hinweise

Folgende Arbeiten sind bei der Kalkulation zu berücksichtigen, diese werden nicht gesondert vergütet.

- Schweißarbeiten auf der Baustelle nur mit anschließender Brandwache (12 Stunden)
- Korrosionschutz: Der Stahlbau ist nach Sa2 sandgestrahlt und mit Rostschutzfarbe geprimert
- Transport und Zwischenlagerung der Komponenten auf der Dachbodenebene unter Beachtung Deckenbelastbarkeit

Für alle Stahlbauteile ist auf Basis der vom Tragwerksplaner erstellten Stahlbau-Übersichtspläne sowie örtlichem Auuwefmass eine Werkstattzeichung zu liefern, in der auch Montagestöße anzugeben sind.

Die Werksstattzeihnungen sind rechtzeitig dem Tragwerksplaner zur Freigabe vorzulegen.

**40.100 Pos.11.1, 11.2 Wechselträger**
Wechselträger Pos. 11.1 und 11.2

Herstellen, Liefern und Montieren der Wechselprofile, aus Formstahl S235 DIN EN 1993-1-1/NA:2015-08. Gemäß Statik, Pos. 11.1 und 11.2.

Rahmenprofile:  HE 120 B S235
Abwicklunglänge: 1,20 m
Gewicht  :  ca. 27,4 kg/m
Auflager  :  auf Mauerwerk
Menge: 3,000 St
DIN276_08: 361

**40.110 Pos.12 Abfangträger**
Abfangträger Pos. 12

Herstellen, Liefern und Montieren des Trägerprofils, aus Formstahl S235 DIN EN 1993-1-1/NA:2015-08. Gemäß Statik, Pos. 12.

Rahmenprofile:  HE 100 B S235
Abwicklunglänge: 1,50 m
Gewicht  :  ca. 20,90 kg/m
Auflager  :  auf Mauerwerk ≥ 15 cm
Menge: 1,000 St
DIN276_08: 361

**40.120 Pos.13 Wechselträger**
Wechselträger Pos. 13

Herstellen, Liefern und Montieren der Wechselprofile, aus Formstahl S235 DIN EN 1993-1-1/NA:2015-08. Gemäß Statik, Pos. 13.

Rahmenprofile:  HE 120 B S235
Abwicklunglänge: 1,50 m
Gewicht  :  ca. 27,4 kg/m
Auflager  :  auf Kopfplatte des Stahlstuzes
  (gemäß Statik Pos. 23)
Menge: 1,000 St
DIN276_08: 361

**40.130 Pos.14, 14.1 Abfangträger**
Abfangträger und Anschluss an Pos. 14 und 14.1

Herstellen, Liefern und Montieren des Trägerprofils, aus Formstahl S235 DIN EN 1993-1-1/NA:2015-08.  Gemäß Statik, Pos. 14 und 14.1.

Rahmenprofile  :  HE 120 B S235
Abwicklunglänge: 2,10 m
Gewicht  :  ca. 20,90 kg/m
Auflager  :  auf Mauerwerk
Anschluss  :  Abfangträger (Pos. 15)

Herstellen eines Anschlusses am Hauptträger (HE 180B, gemäß Statik, Pos. 15) durch Winkel und Schraubanschlüsse aus Stahl.

Winkelgröße  :  2 x L130x90x9 mm
Schraubendurchmesser: 17 mm

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Menge: 1,000 St
DIN276_08: 361

**40.140 Pos.15, 15.1 Abfangträger**
Abfangträger und Anschluss an Pos. 15 und 15.1

Herstellen, Liefern und Montieren des Trägerprofils, aus Formstahl S235 DIN EN 1993-1-1/NA:2015-08.  Gemäß Statik, Pos. 15 und 15.1.

Rahmenprofile  :  HE 180 B S235
Abwicklunglänge: 5,25 m
Gewicht  :  ca. 52,50 kg/m
Auflager  :  auf Mauerwerk
Anschluss  :  Abfangträger (Pos. 16)

Herstellen eines Anschlusses am Hauptträger (HE 180B, gemäß Statik, Pos. 16) durch Winkel und Schraubanschlüsse aus Stahl.

Winkelgröße  :  2 x L90x90x9 mm
Schraubendurchmesser: 17 mm

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Menge: 1,000 St
DIN276_08: 361

**40.150 Pos.16 Abfangträger**
Abfangträger Pos. 16

Herstellen, Liefern und Montieren des Trägerprofils, aus Formstahl S235 DIN EN 1993-1-1/NA:2015-08. Gemäß Statik, Pos. 16.

Rahmenprofile:  HE 180 B S235
Abwicklunglänge: 2,75 m
Gewicht  :  ca. 52,50 kg/m
Auflager  :  auf Kopfplatten (Stahlstutzen Pos. 22 und 23)
Menge: 1,000 St
DIN276_08: 361

**40.160 Auflager für Stahlträger stemmen, Mauerwerk**
Auflager für Stahlträger HEB 100-120 der Vorposition stemmen, auf Auflagerflächen ca. 2 cm Mörtelbett herstellen, einschl. aller Abstütz- und Sicherungsmaßnahmen am vorhandenen Mauerwerk; sowie Ausmauern des Trägers und der umliegenden Mauerwerksteile mit Mauerziegeln geeigneter Druckfestigkeitsklassen und dreiseitiger Ummantelung mit geeignetem Putzträgergewebe; Bauschutt entsorgen.

Mörtelgruppe:  MGR III gem. Statik, d = ca. 2 cm
Wanddicke:  bis 38 cm
Auflagertiefe:  ca. 150 mm gem. Statik
Menge: 5,000 St
DIN276_08: 395
Kostengruppe DIN 276 2018-12: 395

**40.170 Auflager im Mauerwerk**
*** Bedarfsposition ohne GB
Auflager im Mauerwerk mit 2 cm Mörtelbett MGR III, für Bestandträger und den Einbau der Wechselträger
Menge: 10,000 St
DIN276_08: 361

**40.180 Pos. 18.1 Trägerauflager, Stahlplatten**
Auflager aus Stahlplatten für Träger auf Mauerwerk, gemäß Statik. Pos 18.1 wie folgt herstellen:

Stahlplatte 200 x 115 x 15 mm, im Auflagerbereich von Bestandträgern TR1-7 fachgerecht einbauen.

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Menge: 7,000 St
DIN276_08: 361

**40.190 Pos.19-22, Stahlstütze, Rechteckstahlrohr**
Innenstütze Pos. 19-22

Hohlprofilstütze, grundiert, bestehend aus Rechteckstahlrohr, einschl. Kopf- und Fußplatte, gemäß Statik.

Gewicht Stütze  :  ca. 9,44 kg/m
Rohrlänge  :  3100 mm
Rohrdimensionen: RRO 100x60x4
Art der Stütze  :  eingespannt/Pendelstütze Schweißnähte: Kehlnaht 4 mm
Kurzname Stahl :  S235JR
Werkstoff-Nummer: 1.0037
Ausführungsklasse: EXC2
Fußplatte  :  150x210x10 mm + 2x Anker M10
Kopfplatte  :  100x220x10 mm + 2x Verbundanker M8
Menge: 4,000 St
DIN276_08: 333
Kostengruppe DIN 276 2018-12: 333

**40.200 Kopfplatten Pos. 19-22**
Kopf- und Fußplatten Pos. 19-22
Unterlagsplatten jeweils an Stahlstützen anschweißen.

Kopfplatte:  3 x 100x220x10 mm + 2x Verbundanker M10

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Menge: 3,000 St
DIN276_08: 361

**40.210 Fußplatten Pos. 19.1-22.1**
Kopf- und Fußplatten Pos. 19.1-22.1
Unterlagsplatten jeweils an Stahlstützen anschweißen.
Auflager auf bauseits vorbereitetem Mörtelbett ca. 15 mm

Fußplatte:  4 x 150x210x10 mm + 2x Anker M10

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Menge: 4,000 St
DIN276_08: 361

**40.220 Kopfplatte, Pos. 22.2**
Kopfplatte Pos. 22.2
Unterlagsplatten jeweils an Stahlstützen anschweißen.

Kopfplatte Pos. 22.2: 1 x 140x180x10 mm + 2xM12
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Menge: 1,000 St
DIN276_08: 361

**40.230 Steifen Pos. 22**
Herstellen von Steifen aus stahlplatte für die vorgenannte Position, im Bereich der Stahlstütze, als Verstärkung zum Abfangträger HEB 180, verbindung durch Schweißen. Gemäß Statik.

Steifen Pos. 22: 4 x 152x85x10 mm

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Menge: 4,000 St
DIN276_08: 361

**40.240 Pos. 23, Stahlstütze,Rundrohrprofil**
Innenstütze Pos. 23

Hohlprofilstütze, grundiert, bestehend aus Rundrohrprofil, einschl. Kopf- und Fußplatte. gemäß Statik.

Gewicht Stütze  :  ca. 39 kg
Rohrlänge  :  3100 mm
Rohrdimensionen:890/5 mm
Art der Stütze  :  eingespannt/Pendelstütze Schweißnähte: Kehlnaht 4 mm
Kurzname Stahl :  S235JR
Werkstoff-Nummer: 1.0037
Ausführungsklasse: EXC2
Fußplatte  :  200/200/15 mm + Anker M12
Kopfplatte  :  140/180/10 mm + 4M12
Menge: 1,000 St
DIN276_08: 333
Kostengruppe DIN 276 2018-12: 333

**40.250 Kopfplatte Pos. 23.1**
Kopfplatte Pos. 23.1
Unterlagsplatten aus Stahl jeweils an Stahlstützen anschweißen.

Kopfplatte Pos. 23.1: 1 x 140x180x10 mm + 4xM12

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Menge: 1,000 St
DIN276_08: 361

**40.260 Fußplatte Pos. 23.2**
Fußplatte Pos. 23.2
Unterlagsplatten aus Stahl jeweils an Stahlstützen anschweißen.

Auflager der Fußplatte auf bauseits vorbereitetem Mörtelbett ca. 15 mm

Fußplatte Pos. 23.2:1 x 150x210x10 mm + 2x Anker M12

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Menge: 1,000 St
DIN276_08: 361

**40.270 Steifen Pos. 23**
Herstellen von Steifen aus stahlplatte für die vorgenannte Position, im Bereich der Stahlstütze, als Verstärkung zum Abfangträger HEB 180, verbindung durch Schweißen. Gemäß Statik.

Steifen Pos. 23: 4 x 152x85x10 mm

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Menge: 4,000 St
DIN276_08: 361

**40.280 Distanzplatte Pos. 23**
Distanzplatte Pos. 23
Unterlagsplatte aus Stahl jeweils an Stahlstützen anschweißen.

Stahlplatte Pos. 23:1 x 180x120x10 mm + 2x Anker M12

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Menge: 1,000 St
DIN276_08: 361

**40.290 Zulage Quellmörtel herstellen**
Zulage zur Vorposition für die Herstellung eines Quellmörtel als Fuge zwischen Betonplatten und Stahlbauteilen (Kopf- und Fußplatten) mit ca. 15 mm Mörtelbett MGR III.
Menge: 8,000 St
DIN276_08: 361

**40.300 Stundensatz Helfer**
Lohnstunden für unvorhergesehene Arbeiten, die nur nach Absprache gegen Nachweis zur Ausführung kommen: Helfer
Menge: 45,000 h
DIN276_08: 399

**40.310 Stundensatz Fachwerker**
Lohnstunden für unvorhergesehene Arbeiten, die nur nach Absprache gegen Nachweis zur Ausführung kommen: Fachwerker
Menge: 55,000 h
DIN276_08: 399
